# Viga de betão armado para borda de piscina com skimmer

- Propriedade do ficheiro: CYPE INGENIEROS, S.A.
- Formato: FIEBDC-3/2002
- Âmbito geográfico: Angola
- Moeda: AOA
- Custos indirectos: 3.00 %
- IVA: 18.00 %

## U Infra-estruturas no logradouro

### UP Piscinas

#### UPG Tanques, vigas de borde e escadas

**UPG020** m³ Viga de betão armado para borda de piscina com skimmer.
Viga de betão armado para borda de piscina com skimmer, realizada com betão C30/37 (XC2(P) + XD2(P); D25; S3; Cl 0,4) fabricado em central, e betonagem desde camião, e aço A400 NR, com uma quantidade aproximada de 40 kg/m³. Montagem e desmontagem de sistema de cofragem formado por: superfície cofrante de tábuas de madeira maciça, amortizáveis em 4 utilizações e estrutura suporte vertical de escoras metálicas, amortizáveis em 150 utilizações. Inclusive arame de atar, separadores e líquido descofrante, para evitar a aderência do betão à cofragem.
Critérios considerados na determinação do preço da unidade de obra: O preço inclui a elaboração da armadura (corte, dobragem e moldagem de elementos) no estaleiro da obra e a montagem no lugar definitivo da sua colocação em obra, mas não inclui as tubagens de drenagem, os skimmers, as bocas de impulsão nem a tomada do limpa fundos.
Inclui: Marcação. Colocação das armaduras com separadores homologados. Montagem do sistema de cofragem. Betonagem e compactação do betão. Desmontagem do sistema de cofragem. Cura do betão.
Critério de medição de projecto: Volume medido sobre as secções teóricas da escavação, segundo documentação gráfica de Projecto.
Critério de medição de obra: Medir-se-á o volume teórico executado segundo especificações de Projecto, sem incluir os incrementos por excessos de escavação não autorizados.

| Código | Un | Descrição | Rendimento | Preço | Importância |
|---|---|---|---|---|---|
| mt08ema050b | m³ | Madeira para cofragem, de 26 mm de espessura. (material) | 0.112 | 71787.63 | 8040.21 |
| mt50spa081a | Ud | Escora metálica telescópica, até 3 m de altura. (material) | 0.075 | 22891.70 | 1716.88 |
| mt50spa052b | m | Pranchão de madeira de pinho, de 20x7,2 cm. (material) | 0.112 | 7516.43 | 841.84 |
| mt08var060 | kg | Pregos de aço de 20x100 mm. (material) | 0.280 | 1631.54 | 456.83 |
| mt08dba010d | l | Agente desmoldante, à base de óleos especiais, emulsionante em água, para cofragens metálicas, fenólicas ou de madeira. (material) | 0.168 | 336.41 | 56.52 |
| mt07aco020a | Ud | Separador homologado para fundações. (material) | 10.000 | 31.28 | 312.80 |
| mt07aco040e | kg | Aço em varões nervurados, A400 NR, fornecido em obra em varões sem elaborar, de vários diâmetros. (material) | 42.000 | 273.06 | 11468.52 |
| mt08var050 | kg | Arame galvanizado para atar, de 1,30 mm de diâmetro. (material) | 0.580 | 279.70 | 162.23 |
| mt10haf020fjnjc | m³ | Betão C30/37 (XC2(P) + XD2(P); D25; S3; Cl 0,4), fabricado em central, segundo NP EN 206. (material) | 1.050 | 27214.24 | 28574.95 |
| op00ciz020 |  | Guilhotina para aço em varões nervurados. | 1.000 | 0.00 | 0.00 |
| op00ata010 |  | Máquina de amarrar ferro. | 1.000 | 0.00 | 0.00 |
| au00auh020 |  | Calha para descarga do betão. | 1.000 | 0.00 | 0.00 |
| au00auh040 |  | Vibrador de betão, eléctrico. | 1.000 | 0.00 | 0.00 |
| mo044 | h | Oficial de 1ª cofrador. (mão de obra) | 0.663 | 1070.79 | 709.93 |
| mo091 | h | Ajudante de cofrador. (mão de obra) | 0.736 | 629.14 | 463.05 |
| mo043 | h | Oficial de 1ª armador de ferro. (mão de obra) | 0.377 | 1070.79 | 403.69 |
| mo090 | h | Ajudante de armador de ferro. (mão de obra) | 0.424 | 629.14 | 266.76 |
| mo045 | h | Oficial de 1ª estruturista, em trabalhos de betonagem. (mão de obra) | 0.103 | 1070.79 | 110.29 |
| mo092 | h | Ajudante de estruturista, em trabalhos de betonagem. (mão de obra) | 0.412 | 629.14 | 259.21 |
| % | % | Custos directos complementares | 2 % | 53843.71 | 1076.87 |
|  |  | Custos directos |  |  | 54920.58 |
