# Projector de luz branca, de plástico, de cor branca, com aro metálico, de 6 W de potência, 72 led, alimentação a 12 Vcc, protecção IP675, para piscina de tanque de betão

- Propriedade do ficheiro: CYPE INGENIEROS, S.A.
- Formato: FIEBDC-3/2002
- Âmbito geográfico: Angola
- Moeda: AOA
- Custos indirectos: 3.00 %
- IVA: 18.00 %

## U Infra-estruturas no logradouro

### UP Piscinas

#### UPI Iluminação

**UPI020** Ud Projector de luz branca, de plástico, de cor branca, com aro metálico, de 6 W de potência, 72 led, alimentação a 12 Vcc, protecção IP675, para piscina de tanque de betão.
Projector de luz branca, de plástico, de cor branca, com aro metálico, de 6 W de potência, 72 led, alimentação a 12 Vcc, protecção IP675, para piscina de tanque de betão, com fixação através de cruz, buchas e parafusos. Inclusive acessórios, ganchos e material auxiliar. Totalmente montado, ligado e verificado.
Inclui: Marcação. Montagem e fixação. Ligação.
Critério de medição de projecto: Número de unidades previstas, segundo documentação gráfica de Projecto.
Critério de medição de obra: Medir-se-á o número de unidades realmente executadas segundo especificações de Projecto.

| Código | Un | Descrição | Rendimento | Preço | Importância |
|---|---|---|---|---|---|
| mt47pil020lb | Ud | Projector de luz branca, de plástico, de cor branca, com aro metálico, de 6 W de potência, 72 led, alimentação a 12 Vcc, protecção IP675, para piscina de tanque de betão, com fixação através de cruz, buchas e parafusos. (material) | 1.000 | 72149.40 | 72149.40 |
| mt34www011 | Ud | Material auxiliar para instalação de dispositivo de iluminação. (material) | 1.000 | 384.28 | 384.28 |
| mo003 | h | Oficial de 1ª electricista. (mão de obra) | 0.598 | 630.15 | 376.83 |
| mo102 | h | Ajudante de electricista. (mão de obra) | 0.598 | 357.20 | 213.61 |
| % | % | Custos directos complementares | 2 % | 73124.12 | 1462.48 |
|  |  | Custos directos |  |  | 74586.60 |
