# Peça convexa de ligação entre arestas em ângulo curvo, de grés esmaltado, cor azul de 7,2x7,2 cm, para revestimento de tanques de piscina

- Propriedade do ficheiro: CYPE INGENIEROS, S.A.
- Formato: FIEBDC-3/2002
- Âmbito geográfico: Angola
- Custos indirectos: 3.00 %
- IVA: 18.00 %

## U Infra-estruturas no logradouro

### UP Piscinas

#### UPT Revestimentos cerâmicos

**UPT021** Ud Peça convexa de ligação entre arestas em ângulo curvo, de grés esmaltado, cor azul de 7,2x7,2 cm, para revestimento de tanques de piscina.
Fornecimento e colocação de peça convexa de ligação entre arestas em ângulo curvo, de grés esmaltado, cor azul de 7,2x7,2 cm, para revestimento de tanque de piscina, assente com cimento cola normal, C2 TE, com deslizamento reduzido e tempo de colocação ampliado, cor branca, sobre emboço previamente executado de argamassa de cimento M-15 e enchimento de juntas com argamassa de juntas de resinas reactivas RG, para junta aberta entre 3 e 15 mm. Incluindo p/p de cortes e limpeza final.
Inclui: Limpeza e humidificação do paramento a revestir. Emboço previamente executado do paramento. Colocação de um régua horizontal no início da colocação dos azulejos. Marcação da disposição das peças no paramento para posterior colocação. Colocação das peças utilizando palustra de borracha. Enchimento de juntas com leitada de cimento. Limpeza do paramento.
Critério de medição de projecto: Número de unidades previstas, segundo documentação gráfica de Projecto.
Critério de medição de obra: Medir-se-á o número de unidades realmente executadas segundo especificações de Projecto.

| Código | Un | Descrição | Rendimento | Preço | Importância |
|---|---|---|---|---|---|
| mt18ktc015a | Ud | Peça convexa de ligação entre arestas em ângulo curvo, de grés esmaltado, cor azul de 7,2x7,2 cm, para revestimento de tanque de piscina. (material) | 1.000 | 4.25 | 4.25 |
| mt09mcr021r | kg | Cimento cola melhorado, C2 TE, com deslizamento reduzido e tempo de colocação ampliado, segundo NP EN 12004, cor branca. (material) | 0.050 | 0.49 | 0.02 |
| mt09mcr080a | kg | Argamassa de juntas de resinas reactivas RG, para junta aberta entre 3 e 15 mm, segundo EN 13888. (material) | 0.001 | 7.15 | 0.01 |
| mo024 | h | Oficial de 1ª ladrilhador (azulejador). (mão de obra) | 0.090 | 2.93 | 0.26 |
| % | % | Custos directos complementares | 3 % | 4.54 | 0.14 |
|  |  | Custos directos |  |  | 4.68 |
