# Portão de 1x2 m constituído por rede de torção simples com acabamento galvanizado a quente de 50 mm de espaçamento da malha e 2,2 mm de diâmetro

- Propriedade do ficheiro: CYPE INGENIEROS, S.A.
- Formato: FIEBDC-3/2002
- Âmbito geográfico: Angola
- Custos indirectos: 3.00 %
- IVA: 18.00 %

## U Infra-estruturas no logradouro

### UV Vedações

#### UVP Portões

**UVP020** Ud Portão de 1x2 m constituído por rede de torção simples com acabamento galvanizado a quente de 50 mm de espaçamento da malha e 2,2 mm de diâmetro.
Fornecimento e colocação de portão de 1x2 m, situado na vedação, constituído por rede de torção simples com acabamento galvanizado a quente de 50 mm de espaçamento da malha e 2,2 mm de diâmetro e montantes de tubo de aço galvanizado por imersão. Incluindo p/p de marcação, abertura de vãos, enchimento de betão C20/25 (X0(P); D25; S2; Cl 1,0) para assentamento dos postes, colocação da malha e acessórios de montagem e tensão do conjunto. Totalmente montado.
Inclui: Marcação de alinhamentos e níveis. Marcação da localização dos postes. Execução de aberturas para colocação dos postes. Colocação dos postes. Betonagem. Colocação da malha e travamento do conjunto.
Critério de medição de projecto: Número de unidades previstas, segundo documentação gráfica de Projecto.
Critério de medição de obra: Medir-se-á o número de unidades realmente executadas segundo especificações de Projecto.

| Código | Un | Descrição | Rendimento | Preço | Importância |
|---|---|---|---|---|---|
| mt10hmf020ra | m³ | Betão simples C20/25 (X0(P); D25; S2; Cl 1,0), fabricado em central, segundo NP EN 206-1. (material) | 0.100 | 97.32 | 9.73 |
| mt52vst040 | Ud | Portão constituído por aros de tubo metálico de 40x20x1,5 mm e 30x15x1,5 mm, e caixilho de tubo de 40x40x1,5 mm com barra metálica de 40x4 mm para fixação de rede de torção simples. (material) | 1.000 | 104.75 | 104.75 |
| mt52vst010jk | m² | Rede de torção simples, de 50 mm de espaçamento da malha e 2,2 mm de diâmetro, acabamento galvanizado. (material) | 2.050 | 2.25 | 4.61 |
| au00auh040 |  | Vibrador de betão, eléctrico. | 1.000 | 0.00 | 0.00 |
| mo041 | h | Oficial de 1ª construção de obra civil. (mão de obra) | 0.273 | 2.93 | 0.80 |
| mo087 | h | Ajudante de construção de obra civil. (mão de obra) | 0.273 | 1.70 | 0.46 |
| mo018 | h | Oficial de 1ª serralheiro. (mão de obra) | 0.957 | 2.98 | 2.85 |
| mo059 | h | Ajudante de serralheiro. (mão de obra) | 0.957 | 1.70 | 1.63 |
| % | % | Custos directos complementares | 2 % | 124.83 | 2.50 |
|  |  | Custos directos |  |  | 127.33 |
