# Pavimento deck para exterior

- Propriedade do ficheiro: CYPE INGENIEROS, S.A.
- Formato: FIEBDC-3/2002
- Âmbito geográfico: Angola
- Custos indirectos: 3.00 %
- IVA: 18.00 %

## U Infra-estruturas no logradouro

### UX Pavimentos

#### UXS Sintéticos

**UXS100** m² Pavimento deck para exterior, formado por réguas maciças de compósito (WPC) com fibras de madeira e polietileno, de 20x127x2440 mm, uma face à vista com textura de madeira, fixadas com sistema de fixação oculta, sobre ripas de madeira de pinho, com classe de utilização 4 segundo EN 335 de 35x45 mm, separadas entre elas 30 cm e fixadas através de buchas metálicas expansivas e tira-fundos, a uma superfície suporte de betão (não incluída neste preço).
Fornecimento e colocação de pavimento deck para exterior, formado por réguas maciças de compósito (WPC) com fibras de madeira e polietileno, de 20x127x2440 mm, uma face à vista com textura de madeira, fixadas através do sistema de fixação oculta, sobre ripas de madeira de pinho, com classe de utilização 4 segundo EN 335 de 35x45 mm, separadas entre elas 30 cm e fixadas através de buchas metálicas expansivas e tira-fundos, a uma superfície suporte de betão (não incluída neste preço). Incluindo p/p de clips e parafusos de aço inoxidável para fixação das réguas às ripas e fita betuminosa impermeabilizante.
Inclui: Implantação, nivelação e fixação das ripas. Colocação da fita betuminosa impermeabilizante sobre as ripas. Colocação das tábuas da primeira fiada. Fixação de uma fiada de clipes sobre a ripa. Apresentação das tabelas da segunda fiada. Encaixe dos clipes entre as tábuas. Colocação e fixação das sucessivas fiadas.
Critério de medição de projecto: Superfície útil, medida segundo documentação gráfica de Projecto. Não foi incrementada a medição por perdas, uma vez que na composição se considerou 5% a mais.
Critério de medição de obra: Medir-se-á a superfície realmente executada segundo especificações de Projecto.

| Código | Un | Descrição | Rendimento | Preço | Importância |
|---|---|---|---|---|---|
| mt18mva015b | m | Ripa de madeira de pinho, de 35x45 mm, tratada em autoclave, com classe de utilização 4 segundo EN 335, para apoio e fixação dos soalhos de exterior. (material) | 3.500 | 2.23 | 7.81 |
| mt18acc070 | m | Fita betuminosa impermeabilizante, para atenuação acústica dos efeitos sonoros nas ripas de madeira. (material) | 3.500 | 1.22 | 4.27 |
| mt18fmp010a | m² | Réguas maciças de compósito (WPC) com fibras de madeira e polietileno, de 20x127x2440 mm, uma face à vista com textura de madeira e ranhuras laterais, segundo NP EN 15534-4. (material) | 1.050 | 77.25 | 81.11 |
| mt18acc020 | Ud | Kit de samblagem para pavimento deck, composto por clipe de aço inoxidável, em forma de omega, para a samblagem das pranchas, e parafuso de aço inoxidável, para fixação do clipe à ripa. (material) | 20.000 | 0.47 | 9.40 |
| mt18mva085a | Ud | Bucha expansiva metálica e tira-fundo, para fixação de ripas ou madres de madeira sobre suporte base de betão. (material) | 7.000 | 1.64 | 11.48 |
| mo017 | h | Oficial de 1ª carpinteiro. (mão de obra) | 0.700 | 2.95 | 2.07 |
| mo058 | h | Ajudante de carpinteiro. (mão de obra) | 0.700 | 2.00 | 1.40 |
| % | % | Custos directos complementares | 2 % | 117.54 | 2.35 |
|  |  | Custos directos |  |  | 119.89 |
