# Ensaio sobre uma série de provetes prismáticos de argamassa de cimento, com determinação de: resistência à flexão e compressão, sucção de água

- Propriedade do ficheiro: CYPE INGENIEROS, S.A.
- Formato: FIEBDC-3/2002
- Âmbito geográfico: Angola
- Moeda: AOA
- Custos indirectos: 3.00 %
- IVA: 18.00 %

## X Controlo de qualidade e ensaios

### XA Argamassas, gessos, cales, escaiolas e cimentos

#### XAM Argamassa

**XAM030** Ud Ensaio sobre uma série de provetes prismáticos de argamassa de cimento, com determinação de: resistência à flexão e compressão, sucção de água.
Ensaios a realizar em laboratório acreditado na área técnica correspondente, sobre uma série de provetes prismáticos de argamassa de cimento, recolhidos em obra segundo EN 1015-2, para a determinação das seguintes características: resistência à flexão e compressão segundo EN 1015-11, sucção de água segundo EN 1015-18. Incluindo deslocamento à obra e relatório de resultados.
Inclui: Deslocamento à obra. Recolha de amostras. Fabricação e cura de provetes e realização de ensaios. Redacção de relatório dos resultados dos ensaios realizados.
Critério de medição de projecto: Ensaio a realizar, segundo documentação do Plano de controlo de qualidade.

| Código | Un | Descrição | Rendimento | Preço | Importância |
|---|---|---|---|---|---|
| mt49des010 | Ud | Repercussão por deslocamento à obra para a recolha de amostras. (material) | 1.000 | 315.97 | 315.97 |
| mt49moc020 | Ud | Recolha em obra de amostras de argamassa de cimento, cujo peso não exceda 50 kg, segundo EN 1015-2. (material) | 1.000 | 13671.98 | 13671.98 |
| mt49moc030 | Ud | Ensaio mecânico para determinar as resistências à flexão e compressão em 3, 7 e 28 dias de idade sobre nove provetes de 4x4x16 cm, fabricados e curados em laboratório, segundo EN 1015-11. (material) | 1.000 | 67719.45 | 67719.45 |
| mt49moc080 | Ud | Ensaio para determinar a sucção de uma amostra de argamassa, sobre seis provetes de 4x4x16 cm, previamente fabricados, segundo EN 1015-18. (material) | 1.000 | 56370.25 | 56370.25 |
| mt49moc120 | Ud | Relatório de resultados dos ensaios realizados sobre uma amostra de argamassa de cimento. (material) | 1.000 | 41015.95 | 41015.95 |
| % | % | Custos directos complementares | 2 % | 179093.60 | 3581.87 |
|  |  | Custos directos |  |  | 182675.47 |
