# Ensaio de tijolos face à vista

- Propriedade do ficheiro: CYPE INGENIEROS, S.A.
- Formato: FIEBDC-3/2002
- Âmbito geográfico: Angola
- Moeda: AOA
- Custos indirectos: 3.00 %
- IVA: 18.00 %

## X Controlo de qualidade e ensaios

### XL Materiais cerâmicos

#### XLL Tijolos

**XLL020** Ud Ensaio de tijolos face à vista.
Ensaios a realizar em laboratório acreditado na área técnica correspondente, sobre uma amostra de tijolo cerâmico face à vista, recolhida em obra, para a determinação das seguintes características: tolerância dimensional, forma e aspecto segundo NP EN 772-16. Incluindo deslocamento à obra e relatório de resultados.
Inclui: Deslocamento à obra. Recolha de amostras. Realização dos ensaios. Redacção de relatório dos resultados dos ensaios realizados.
Critério de medição de projecto: Ensaio a realizar, segundo documentação do Plano de controlo de qualidade.

| Código | Un | Descrição | Rendimento | Preço | Importância |
|---|---|---|---|---|---|
| mt49des010 | Ud | Repercussão por deslocamento à obra para a recolha de amostras. (material) | 1.000 | 879.86 | 879.86 |
| mt49lch020 | Ud | Recolha em obra de amostras de tijolos cerâmicos, cujo peso não exceda 50 kg. (material) | 1.000 | 36514.38 | 36514.38 |
| mt49lch090 | Ud | Ensaio para determinar a tolerância dimensional, forma e aspecto de uma amostra de tijolos cerâmicos, segundo NP EN 772-16. (material) | 1.000 | 118258.58 | 118258.58 |
| mt49lch030 | Ud | Relatório de resultados dos ensaios realizados sobre uma amostra de tijolos cerâmicos. (material) | 1.000 | 114215.96 | 114215.96 |
| % | % | Custos directos complementares | 2 % | 269868.78 | 5397.38 |
|  |  | Custos directos |  |  | 275266.16 |
