# Dispositivo de ancoragem para fixação mecânica a paramento horizontal ou vertical de betão armado

- Propriedade do ficheiro: CYPE INGENIEROS, S.A.
- Formato: FIEBDC-3/2002
- Âmbito geográfico: Angola
- Custos indirectos: 3.00 %
- IVA: 18.00 %

## Y Segurança e saúde

### YC Sistemas de protecção colectiva

#### YCL Linhas e dispositivos de ancoragem

**YCL220** Ud Dispositivo de ancoragem para fixação mecânica a paramento horizontal ou vertical de betão armado, de 700 mm de comprimento, formado por fita de poliéster; 1 olhal num extremo, com ligação roscada fêmea e 1 argola no outro extremo, para segurar a um operário.
Fornecimento, colocação e desmontagem de dispositivo de ancoragem para fixação mecânica a paramento horizontal ou vertical de betão armado, de 700 mm de comprimento, formado por fita de poliéster; 1 olhal num extremo, com ligação roscada fêmea e 1 argola no outro extremo, para segurar a um operário. Incluindo fixação mecânica.
Critério de medição de projecto: Número de unidades previstas, segundo Plano de Segurança e Saúde.

| Código | Un | Descrição | Rendimento | Preço | Importância |
|---|---|---|---|---|---|
| mt50spd030b | Ud | Dispositivo de ancoragem para fixação mecânica a paramento horizontal ou vertical de betão armado, de 700 mm de comprimento, formado por fita de poliéster; 1 olhal num extremo, com ligação roscada fêmea e 1 argola no outro extremo, classe A1, inclusive bucha de expansão metálica, varão roscado, anilha e porca. (material) | 1.000 | 9.51 | 9.51 |
| mo113 | h | Operário não qualificado construção. (mão de obra) | 0.142 | 1.90 | 0.27 |
| % | % | Custos directos complementares | 2 % | 9.78 | 0.20 |
|  |  | Custos directos |  |  | 9.98 |
