# Incorporação de película de controlo solar em envidraçado de fachada

- Propriedade do ficheiro: CYPE INGENIEROS, S.A.
- Formato: FIEBDC-3/2002
- Âmbito geográfico: Angola
- Moeda: AOA
- Custos indirectos: 3.00 %
- IVA: 18.00 %

## Z Reabilitação energética

### ZB Paramentos verticais: substituição ou melhora de aberturas de fachada

#### ZBS Películas de controlo solar

**ZBS010** m² Incorporação de película de controlo solar em envidraçado de fachada.
Reabilitação energética de edifício através da incorporação de película adesiva de controlo solar, transparente, cor cinzento esverdeado claro, à base de resinas termoplásticas e microesferas cerâmicas, de 50 µm de espessura, transmissão luminosa, segundo NP EN 410: 75%, factor solar (coeficiente g), segundo NP EN 410: 59%, aplicada na face interior do envidraçado de fachada. Inclusive solução de água e sabão, para a limpeza da superfície do vidro e a colocação de películas adesivas.
Inclui: Limpeza da superfície do vidro. Humedecimento, através de rociado, das superfícies a aderir. Aplicação e espalhamento da lâmina, através de pressão com espátula. Limpeza e secagem da superfície.
Critério de medição de projecto: Superfície medida segundo documentação gráfica de Projecto.
Critério de medição de obra: Medir-se-á a superfície realmente executada segundo especificações de Projecto.

| Código | Un | Descrição | Rendimento | Preço | Importância |
|---|---|---|---|---|---|
| mt21lmc030a | l | Líquido de limpeza à base de solução de água e sabão com 6% de água, para aplicar com pulverizador, para a limpeza da superfície do vidro e a colocação de películas adesivas. (material) | 0.150 | 269.88 | 40.48 |
| mt21lmc010aa | m² | Película adesiva de controlo solar, transparente, cor cinzento esverdeado claro, à base de resinas termoplásticas e microesferas cerâmicas, de 50 µm de espessura, transmissão luminosa, segundo NP EN 410: 75%, factor solar (coeficiente g), segundo NP EN 410: 59%, para a sua aplicação na face interior do envidraçado. (material) | 1.050 | 29504.87 | 30980.11 |
| op00pul010 |  | Pulverizador de mochila. | 1.000 | 0.00 | 0.00 |
| mo055 | h | Oficial de 1ª vidraceiro. (mão de obra) | 0.176 | 1094.96 | 192.71 |
| mo110 | h | Ajudante de vidraceiro. (mão de obra) | 0.176 | 643.25 | 113.21 |
| % | % | Custos directos complementares | 2 % | 31326.51 | 626.53 |
|  |  | Custos directos |  |  | 31953.04 |
