# Reabilitação energética de edifício através da incorporação de colector solar térmico completo

- Propriedade do ficheiro: CYPE INGENIEROS, S.A.
- Formato: FIEBDC-3/2002
- Âmbito geográfico: Angola
- Moeda: AOA
- Custos indirectos: 3.00 %
- IVA: 18.00 %

## Z Reabilitação energética

### ZC Aquecimento, climatização e A.Q.S.

#### ZCB Captação solar

**ZCB007** Ud Reabilitação energética de edifício através da incorporação de colector solar térmico completo, dividido, para instalação individual, formado por um painel, superfície útil 2,14 m², rendimento óptico 0,78, coeficiente de perdas primário 3,473 W/m²K e coeficiente de perdas secundário 0,017 W/m²K², segundo NP EN 12975-2, estrutura de suporte para colocação integrada em cobertura inclinada e depósito de uma serpentina de 200 litros.
Reabilitação energética de edifício através da incorporação de colector solar térmico completo, dividido, para instalação individual, composto por: um painel, superfície útil 2,14 m², rendimento óptico 0,78, coeficiente de perdas primário 3,473 W/m²K e coeficiente de perdas secundário 0,017 W/m²K², segundo NP EN 12975-2, composto de: aro autoportante e tampa posterior de alumínio, isolamento térmico de lã de vidro, painel de vidro de 4 mm de espessura, absorvedor de cobre com recobrimento Sunselect, tubagem em forma de meandro e uniões, estrutura de suporte para colocação integrada em cobertura inclinada, kit de tubagens e acessórios de ligação, depósito de aço vitrificado, de uma serpentina de 200 litros, 1282 mm de altura e 660 mm de diâmetro, estação solar de bombagem com regulação integrada, vaso de expansão com suporte e ligações, válvula misturadora com racores, purgador e fluido anticongelante.
Inclui: Marcação do conjunto. Colocação da estrutura suporte. Colocação e fixação dos painéis sobre a estrutura suporte. Colocação do sistema de acumulação solar. Ligação com a rede de abastecimento de água. Enchimento do circuito. Verificação do seu correcto funcionamento.
Critério de medição de projecto: Número de unidades previstas, segundo documentação gráfica de Projecto.
Critério de medição de obra: Medir-se-á o número de unidades realmente executadas segundo especificações de Projecto.

| Código | Un | Descrição | Rendimento | Preço | Importância |
|---|---|---|---|---|---|
| mt38the800abda | Ud | Colector solar térmico completo, dividido, para instalação individual, composto por: um painel, superfície útil 2,14 m², rendimento óptico 0,78, coeficiente de perdas primário 3,473 W/m²K e coeficiente de perdas secundário 0,017 W/m²K², segundo NP EN 12975-2, composto de: aro autoportante e tampa posterior de alumínio, isolamento térmico de lã de vidro, painel de vidro de 4 mm de espessura, absorvedor de cobre com recobrimento Sunselect, tubagem em forma de meandro e uniões, estrutura de suporte para colocação integrada em cobertura inclinada, kit de tubagens e acessórios de ligação, depósito de aço vitrificado, de uma serpentina de 200 litros, 1282 mm de altura e 660 mm de diâmetro, estação solar de bombagem com regulação integrada, vaso de expansão com suporte e ligações, válvula misturadora com racores, purgador e fluido anticongelante. (material) | 1.000 | 1318447.77 | 1318447.77 |
| mo009 | h | Oficial de 1ª instalador de colectores solares. (mão de obra) | 4.284 | 630.15 | 2699.56 |
| mo108 | h | Ajudante de instalador de colectores solares. (mão de obra) | 4.284 | 357.20 | 1530.24 |
| % | % | Custos directos complementares | 2 % | 1322677.57 | 26453.55 |
|  |  | Custos directos |  |  | 1349131.12 |
