# Reabilitação energética de fachada

- Propriedade do ficheiro: CYPE INGENIEROS, S.A.
- Formato: FIEBDC-3/2002
- Âmbito geográfico: Angola
- Moeda: AOA
- Custos indirectos: 3.00 %
- IVA: 18.00 %

## Z Reabilitação energética

### ZF Paramentos verticais: adição de isolamento térmico

#### ZFF Sistemas ETICS de isolamento exterior de fachadas

**ZFF015** m² Reabilitação energética de fachada, através de isolamento térmico pelo exterior, com o sistema Morcem Isolamento Ceramic "GRUPO PUMA", com DIT 605/14, composto por: painel rígido de poliestireno expandido, Morcem Isolamento Painel EPS "GRUPO PUMA", segundo NP EN 13163, de superfície lisa e bordo lateral recto, de cor branca, de 60 mm de espessura, fixado ao suporte através argamassa Morcem Isolamento "GRUPO PUMA", aplicada manualmente e fixações mecânicas com bucha de expansão de polietileno com prego roscado de aço Morcem Isolamento Plus NTK "GRUPO PUMA"; duas camadas de regularização, cada uma delas composta por argamassa Morcem Isolamento "GRUPO PUMA", aplicada manualmente, armada com malha de fibra de vidro, anti-álcalis, Morcem Isolamento Plus NTK "GRUPO PUMA", de 5x4 mm de vão de malha, de 0,6 mm de espessura e de 160 g/m² de massa superficial, intercalando entre ambas uma camada da mesma argamassa para melhorar a aderência, aplicada com palustra dentada; fixação mecânica da malha de fibra de vidro ao suporte com bucha de expansão de polietileno com prego roscado de aço Morcem Isolamento Plus NTK "GRUPO PUMA"; camada de acabamento de ladrilhos cerâmicos de grés esmaltado, 15x15 cm, 8 €/m², colocados com cimento cola melhorado bicomponente, tipo C2 TE S2, segundo NP EN 12004, altamente deformável, com deslizamento reduzido e tempo de colocação ampliado, Morcem Isolamento Ceramic "GRUPO PUMA", com dupla colagem, enchimento das juntas com argamassa de juntas cimentosa hidrorrepelente Morcemcolor Plus Flexible "GRUPO PUMA", cor Blanco.
Reabilitação energética de fachada, através de isolamento térmico pelo exterior, com o sistema Morcem Isolamento Ceramic "GRUPO PUMA", com DIT 605/14, composto por: painel rígido de poliestireno expandido, Morcem Isolamento Painel EPS "GRUPO PUMA", segundo NP EN 13163, de superfície lisa e bordo lateral recto, de cor branca, de 60 mm de espessura, fixado ao suporte através argamassa Morcem Isolamento "GRUPO PUMA", aplicada manualmente e fixações mecânicas com bucha de expansão de polietileno com prego roscado de aço Morcem Isolamento Plus NTK "GRUPO PUMA"; duas camadas de regularização, cada uma delas composta por argamassa Morcem Isolamento "GRUPO PUMA", aplicada manualmente, armada com malha de fibra de vidro, anti-álcalis, Morcem Isolamento Plus NTK "GRUPO PUMA", de 5x4 mm de vão de malha, de 0,6 mm de espessura e de 160 g/m² de massa superficial, intercalando entre ambas uma camada da mesma argamassa para melhorar a aderência, aplicada com palustra dentada; fixação mecânica da malha de fibra de vidro ao suporte com bucha de expansão de polietileno com prego roscado de aço Morcem Isolamento Plus NTK "GRUPO PUMA"; camada de acabamento de ladrilhos cerâmicos de grés esmaltado, 15x15 cm, 8 €/m², colocados com cimento cola melhorado bicomponente, tipo C2 TE S2, segundo NP EN 12004, altamente deformável, com deslizamento reduzido e tempo de colocação ampliado, Morcem Isolamento Ceramic "GRUPO PUMA", com dupla colagem, enchimento das juntas com argamassa de juntas cimentosa hidrorrepelente Morcemcolor Plus Flexible "GRUPO PUMA", cor Blanco. Inclusive perfis de arranque Morcem Isolamento "GRUPO PUMA", de alumínio, de 60 mm de largura, perfis para formação de pingadeiras Morcem Isolamento "GRUPO PUMA", de PVC com malha, perfis de canto de PVC com malha Morcem Isolamento "GRUPO PUMA", pasta vedante monocomponente Pumaelastic-Ms "GRUPO PUMA" e cordão de espuma de polietileno expandido de células fechadas para vedação de juntas, desperdícios e roturas.
Inclui: Colocação da malha de arranque. Colocação do perfil de arranque. Corte e preparação do isolamento. Colocação do isolamento sobre o paramento. Lixagem de toda a superfície. Colocação dos restantes perfis. Tratamento dos pontos singulares. Aplicação da argamassa base e colocação da malha de fibra de vidro na camada de regularização. Formação de juntas. Colocação das peças cerâmicas. Enchimento das juntas. Vedação de juntas. Eliminação e limpeza do material sobrante. Limpeza final da fachada.
Critério de medição de projecto: Superfície medida segundo documentação gráfica de Projecto, descontando as aberturas de superfície maior de 1 m², adicionando em alternativa a superfície da parte interior da abertura, correspondente ao desenvolvimento de ombreiras e padieiras. Não foi incrementada a medição por perdas, uma vez que na composição se considerou 5% a mais.
Critério de medição de obra: Medir-se-á a superfície realmente executada segundo especificações de Projecto, descontando as aberturas de superfície maior de 1 m², adicionando em alternativa a superfície da parte interior da abertura, correspondente ao desenvolvimento de ombreiras e padieiras.
Critérios considerados na determinação do preço da unidade de obra: O preço inclui a execução dos remates nos encontros com paramentos, revestimentos ou outros elementos assentes na sua superfície, mas não inclui a preparação da superfície suporte.

| Código | Un | Descrição | Rendimento | Preço | Importância |
|---|---|---|---|---|---|
| mt28mop080x | m | Perfil de arranque Morcem Isolamento "GRUPO PUMA" de alumínio, de 60 mm de largura, com pingadeira, para nivelação e suporte dos painéis isolantes dos sistemas de isolamento térmico pelo exterior sobre a linha de soco; incluindo kit de fixação para perfil. (material) | 0.170 | 1228.76 | 208.89 |
| mt28mop085w | m | Perfil de fecho superior, Morcem Isolamento Coroamento "GRUPO PUMA", de alumínio, de 60 mm de largura, para coroamento dos painéis isolantes dos sistemas de isolamento térmico pelo exterior. (material) | 0.170 | 3562.30 | 605.59 |
| mt28mop030k | kg | Argamassa Morcem Isolamento "GRUPO PUMA", aplicada manualmente, impermeável à água da chuva, permeável ao vapor de água e não propagador da chama, para aderir os painéis isolantes e como camada base, prévia amassadura com água. (material) | 15.000 | 195.54 | 2933.10 |
| mt28mop090b | m | Perfil de PVC com malha de fibra de vidro anti-álcalis, Morcem Isolamento "GRUPO PUMA", para formação de pingadeiras. (material) | 0.170 | 1750.93 | 297.66 |
| mt16pep010dd | m² | Painel rígido de poliestireno expandido, Morcem Isolamento Painel EPS "GRUPO PUMA", segundo NP EN 13163, de superfície lisa e bordo lateral recto, de cor branca, de 60 mm de espessura, permeável ao vapor de água e resistente ao envelhecimento, resistência térmica 1,58 m²°C/W, condutibilidade térmica 0,038 W/(m°C), Euroclasse E de reacção ao fogo. (material) | 1.050 | 2333.09 | 2449.74 |
| mt16pep110z | Ud | Bucha de expansão de polipropileno com prego de poliamida reforçada com fibra de vidro, Morcem Isolamento Plus NTK "GRUPO PUMA", de 110 mm de comprimento, para fixação de placas isolantes. (material) | 10.000 | 88.77 | 887.70 |
| mt28mop050e | m² | Malha de fibra de vidro, anti-álcalis, Morcem Isolamento "GRUPO PUMA", de 5x4 mm de vão de malha, de 0,6 mm de espessura, de 160 g/m² de massa superficial e de 1x50 m, para armar argamassas. (material) | 2.200 | 355.52 | 782.14 |
| mt28mop070d | m | Perfil de canto Morcem Isolamento "GRUPO PUMA" de PVC com malha, para reforço de cantos. (material) | 0.300 | 282.64 | 84.79 |
| mt28mop075w | m | Perfil de fecho lateral, Morcem Isolamento "GRUPO PUMA", de alumínio, de 60 mm de largura. (material) | 0.300 | 1222.10 | 366.63 |
| mt09mcp007d | kg | Cimento cola melhorado bicomponente, tipo C2 TE S2, segundo NP EN 12004, altamente deformável, com deslizamento reduzido e tempo de colocação ampliado, Morcem Isolamento Ceramic "GRUPO PUMA", composta de aglomerados minerais, inertes seleccionados e resinas em dispersão, para a colocação em camada fina do peças cerâmicas, em revestimentos exteriores, especialmente em fachadas. (material) | 5.000 | 290.57 | 1452.85 |
| mt19abe010n800 | m² | Ladrilho cerâmico de grés esmaltado, 15x15 cm, 8,00Kz/m², capacidade de absorção de água 3%<=E<6%, grupo BIIa, segundo NP EN 14411, resistência ao deslizamento até 15 segundo ENV 12633. (material) | 1.050 | 1418.23 | 1489.14 |
| mt09mcp020qa | kg | Argamassa de juntas cimentosa hidrorrepelente Morcemcolor Plus Flexible "GRUPO PUMA", tipo CG2, segundo EN 13888, cor Blanco, para juntas de 2 a 15 mm, composto por cimento de alta resistência, inertes seleccionados, aditivos especiais e pigmentos. (material) | 0.360 | 176.11 | 63.40 |
| mt15bas010a | m | Cordão de polietileno expandido de células fechadas, de secção circular de 6 mm de diâmetro, para o enchimento de fundo de junta. (material) | 0.170 | 12.93 | 2.20 |
| mt15igp101 | Ud | Cartucho de pasta monocomponente à base de polímeros híbridos, Pumalastic-Ms "GRUPO PUMA", de 290 cm³, com dureza Shore A aproximada de 40, segundo EN ISO 868 e alongamento a rotura >= 550%, segundo EN ISO 8339. (material) | 0.020 | 1777.59 | 35.55 |
| mo054 | h | Oficial de 1ª montador de isolamentos. (mão de obra) | 0.137 | 508.62 | 69.68 |
| mo101 | h | Ajudante de montador de isolamentos. (mão de obra) | 0.137 | 284.97 | 39.04 |
| mo021 | h | Oficial de 1ª construção em trabalhos auxiliares de pedreiro. (mão de obra) | 1.922 | 492.06 | 945.74 |
| mo114 | h | Operário não qualificado construção em trabalhos auxiliares de pedreiro. (mão de obra) | 1.373 | 273.54 | 375.57 |
| % | % | Custos directos complementares | 2 % | 13089.41 | 261.79 |
|  |  | Custos directos |  |  | 13351.20 |
