# Reabilitação energética de fachada

- Propriedade do ficheiro: CYPE INGENIEROS, S.A.
- Formato: FIEBDC-3/2002
- Âmbito geográfico: Angola
- Custos indirectos: 3.00 %
- IVA: 18.00 %

## Z Reabilitação energética

### ZF Paramentos verticais: adição de isolamento térmico

#### ZFF Sistemas ETICS de isolamento exterior de fachadas

**ZFF020** m² Reabilitação energética de fachada, através de isolamento térmico pelo exterior, com o sistema Isofex "ISOVER", composto por: painel rígido de lã de rocha vulcânica de alta densidade, não revestido, Isofex "ISOVER", de 80 mm de espessura, fixado ao suporte através argamassa polimérica de altas prestações, Weber.therm Base, "WEBER CEMARKSA", cor cinzento e fixações mecânicas com bucha de expansão e prego de polipropileno; camada de regularização de argamassa polimérica de altas prestações, Weber.therm Base, "WEBER CEMARKSA", cor cinzento, armada com malha de fibra de vidro, de 10x10 mm de vão de malha, anti-álcalis, de 200 a 250 g/m² de massa superficial e 750 a 900 microns de espessura; revestimento formado por argamassa monomassa de ligantes mistos, para a impermeabilização e decoração de fachadas, Weber.pral Clima "WEBER CEMARKSA", acabamento raspado, cor Polar.
Reabilitação energética de fachada, através de isolamento térmico pelo exterior, com o sistema Isofex "ISOVER", composto por: painel rígido de lã de rocha vulcânica de alta densidade, não revestido, Isofex "ISOVER", de 80 mm de espessura, fixado ao suporte através argamassa polimérica de altas prestações, Weber.therm Base, "WEBER CEMARKSA", cor cinzento e fixações mecânicas com bucha de expansão e prego de polipropileno; camada de regularização de argamassa polimérica de altas prestações, Weber.therm Base, "WEBER CEMARKSA", cor cinzento, armada com malha de fibra de vidro, de 10x10 mm de vão de malha, anti-álcalis, de 200 a 250 g/m² de massa superficial e 750 a 900 microns de espessura; revestimento formado por argamassa monomassa de ligantes mistos, para a impermeabilização e decoração de fachadas, Weber.pral Clima "WEBER CEMARKSA", acabamento raspado, cor Polar. Inclusive p/p de colocação de perfis de arranque de alumínio, de 80 mm de largura, colocação de perfis de canto de PVC, com malha incorporada, formação de juntas, cantos, mestras, arestas, reentrâncias, ombreiras e lintéis e remates nos encontros com paramentos, revestimentos ou outros elementos assentes na sua superfície.
Inclui: Colocação do perfil de arranque. Corte e preparação do isolamento. Colocação do isolamento sobre o paramento. Tratamento dos pontos singulares. Aplicação da argamassa base e colocação da malha de fibra de vidro na camada de regularização. Aplicação de argamassa monomassa.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop080h | m | Perfil de arranque de alumínio, de 80 mm de largura, para nivelação e suporte dos painéis isolantes dos sistemas de isolamento térmico pelo exterior sobre a linha de soco. (material) | 0.600 | 16.09 | 9.65 |
| mt28mpc020a | kg | Argamassa polimérica de altas prestações, para a fixação e regularização de placas de isolamento térmico, Weber.therm Base "WEBER CEMARKSA", cor cinzento, composto de cimento cinzento, resinas hidrófugas redispersáveis, inertes de granulometria compensada, aditivos e cargas minerais. Segundo EN 998-1. (material) | 4.750 | 0.85 | 4.04 |
| mt16lri100u | m² | Painel rígido de lã de rocha vulcânica de alta densidade, não revestido, Isofex "ISOVER", de 80 mm de espessura, segundo EN 13162, resistência térmica 2,2 m²°C/W, condutibilidade térmica 0,036 W/(m°C), Euroclasse A1 de reacção ao fogo, de aplicação como isolante térmico e acústico em sistemas compostos de isolamento pelo exterior de fachadas. (material) | 1.050 | 21.40 | 22.47 |
| mt16aaa021a | Ud | Bucha de expansão e prego de polipropileno, com aro de estanquidade, para fixação mecânica de painéis isolantes. (material) | 6.000 | 0.10 | 0.60 |
| mt28mpc020a | kg | Argamassa polimérica de altas prestações, para a fixação e regularização de placas de isolamento térmico, Weber.therm Base "WEBER CEMARKSA", cor cinzento, composto de cimento cinzento, resinas hidrófugas redispersáveis, inertes de granulometria compensada, aditivos e cargas minerais. Segundo EN 998-1. | 6.000 | 0.85 | 5.10 |
| mt28mop070d | m | Perfil de canto de PVC com malha, para remate lateral. (material) | 0.300 | 3.91 | 1.17 |
| mt28mon040a | m² | Malha de fibra de vidro, de 10x10 mm de vão de malha, anti-álcalis, de 200 a 250 g/m² de massa superficial e 750 a 900 microns de espessura, com 25 kp/cm² de resistência à tracção, para armar argamassas monomassa. (material) | 1.050 | 3.04 | 3.19 |
| mt28mpc010aa1a | kg | Argamassa monomassa de ligantes mistos, para a impermeabilização e decoração de fachadas, Weber.pral Clima "WEBER CEMARKSA", acabamento raspado, cor Polar, composto de cimento branco, cal, resinas hidrófugas redispersáveis, inertes de granulometria compensada, aditivos orgânicos e pigmentos minerais. Segundo EN 998-1. (material) | 14.500 | 0.80 | 11.60 |
| mo054 | h | Oficial de 1ª montador de isolamentos. (mão de obra) | 0.136 | 3.03 | 0.41 |
| mo101 | h | Ajudante de montador de isolamentos. (mão de obra) | 0.136 | 1.70 | 0.23 |
| mo039 | h | Oficial de 1ª rebocador. (mão de obra) | 0.816 | 2.93 | 2.39 |
| mo079 | h | Ajudante de rebocador. (mão de obra) | 0.816 | 1.70 | 1.39 |
| % | % | Custos directos complementares | 2 % | 62.24 | 1.24 |
|  |  | Custos directos |  |  | 63.48 |
