# Reabilitação energética de fachada

- Propriedade do ficheiro: CYPE INGENIEROS, S.A.
- Formato: FIEBDC-3/2002
- Âmbito geográfico: Angola
- Custos indirectos: 3.00 %
- IVA: 18.00 %

## Z Reabilitação energética

### ZF Paramentos verticais: adição de isolamento térmico

#### ZFF Sistemas ETICS de isolamento exterior de fachadas

**ZFF040** m² Reabilitação energética de fachada, através de isolamento térmico pela sua face exterior, com o sistema REDArt "ROCKWOOL", com DITE 13/0959, formado por painel rígido de lã de rocha vulcânica de dupla densidade (150 kg/m³ na camada superior e 80 kg/m³ na camada inferior), não revestido, Rocksate Duo "ROCKWOOL", de 50 mm de espessura, segundo EN 13162, resistência térmica 1,35 m²°C/W, condutibilidade térmica 0,036 W/(m°C), fixado ao suporte através argamassa REDArt Adhesivo "ROCKWOOL", composta por cimento em pó e polímeros sintéticos e fixações mecânicas com bucha de expansão com prego, Ejotherm NTK U "ROCKWOOL", camada de regularização de argamassa polimérica REDArt Capa Base "ROCKWOOL", armada com malha de fibra de vidro anti-álcalis, REDArt Malla Estándar "ROCKWOOL", de 3,5x3,8 mm de vão, de 160 g/m² de massa superficial, primário, REDArt Imprimación Silicato "ROCKWOOL", gama standard de cores, revestimento, REDArt Acabado Silicato "ROCKWOOL", acabamento grosso, gama standard de cores.
Reabilitação energética de fachada, através de isolamento térmico pela sua face exterior, com o sistema REDArt "ROCKWOOL", com DITE 13/0959, formado por painel rígido de lã de rocha vulcânica de dupla densidade (150 kg/m³ na camada superior e 80 kg/m³ na camada inferior), não revestido, Rocksate Duo "ROCKWOOL", de 50 mm de espessura, segundo EN 13162, resistência térmica 1,35 m²°C/W, condutibilidade térmica 0,036 W/(m°C), fixado ao suporte através argamassa REDArt Adhesivo "ROCKWOOL", composta por cimento em pó e polímeros sintéticos e fixações mecânicas com bucha de expansão com prego, Ejotherm NTK U "ROCKWOOL" e posterior vedação de todas as uniões entre painéis com fita de vedação de juntas, camada de regularização de argamassa polimérica REDArt Capa Base "ROCKWOOL", para camada de reforço ou para aderir os painéis isolantes, armada com malha de fibra de vidro anti-álcalis, REDArt Malla Estándar "ROCKWOOL", de 3,5x3,8 mm de vão, de 160 g/m² de massa superficial, primário, REDArt Imprimación Silicato "ROCKWOOL", gama standard de cores, composto por silicato de potássio, resinas acrílicas em dispersão aquosa e pigmentos minerais, revestimento, REDArt Acabado Silicato "ROCKWOOL", acabamento grosso, gama standard de cores, composto por silicato de potássio, resinas acrílicas em dispersão aquosa e pigmentos minerais. Incluindo p/p de preparação da superfície suporte, perfil de arranque, perfil de canto de PVC com malha, formação de juntas, cantos, mestras, arestas, reentrâncias, ombreiras, lintéis, remates nos encontros com paramentos, revestimentos ou outros elementos assentes na sua superfície.
Inclui: Colocação do perfil de arranque. Corte e preparação do isolamento. Colocação e fixação do isolamento. Lixagem de toda a superfície. Tratamento dos pontos singulares. Aplicação da argamassa base e a malha de fibra de vidro. Aplicação de primário. Aplicação da camada de acabamento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt28mop080e | m | Perfil de arranque de alumínio, de 50 mm de largura. (material) | 0.170 | 14.41 | 2.45 |
| mt28mao010a | kg | Argamassa REDArt Adhesivo "ROCKWOOL", composta por cimento em pó e polímeros sintéticos, para aderir os painéis isolantes. (material) | 4.000 | 1.21 | 4.84 |
| mt16lrw015ae | m² | Painel rígido de lã de rocha vulcânica de dupla densidade (150 kg/m³ na camada superior e 80 kg/m³ na camada inferior), não revestido, Rocksate Duo "ROCKWOOL", de 50 mm de espessura, segundo EN 13162, resistência térmica 1,35 m²°C/W, condutibilidade térmica 0,036 W/(m°C), Euroclasse A1 de reacção ao fogo, de aplicação como isolante térmico e acústico em sistemas compostos de isolamento pelo exterior de fachadas. (material) | 1.050 | 17.85 | 18.74 |
| mt28mao090b | Ud | Bucha de expansão, Ejotherm NTK U 110 "ROCKWOOL", de 110 mm de comprimento, com aro de estanquidade e prego para fixação de placas isolantes. (material) | 8.000 | 0.36 | 2.88 |
| mt16aaa030 | m | Fita autocolante para vedação de juntas. (material) | 0.440 | 0.44 | 0.19 |
| mt28mao020a | kg | Argamassa polimérica REDArt Capa Base "ROCKWOOL", para camada de reforço ou para aderir os painéis isolantes. (material) | 6.000 | 1.37 | 8.22 |
| mt28mop070d | m | Perfil de canto de PVC com malha. (material) | 0.300 | 4.56 | 1.37 |
| mt28mao070a | m² | Malha de fibra de vidro anti-álcalis, REDArt Malla Estándar "ROCKWOOL", de 3,5x3,8 mm de vão, de 160 g/m² de massa superficial, para armar argamassas. (material) | 1.100 | 2.06 | 2.27 |
| mt28mao030a | kg | Primário, REDArt Imprimación Silicato "ROCKWOOL", gama standard de cores, composto por silicato de potássio, resinas acrílicas em dispersão aquosa e pigmentos minerais; aplicável com rolo, máquina de projectar ou escova. (material) | 0.350 | 5.67 | 1.98 |
| mt28mao050a | kg | Revestimento, REDArt Acabado Silicato "ROCKWOOL", acabamento grosso, gama standard de cores, composto por silicato de potássio, resinas acrílicas em dispersão aquosa e pigmentos minerais; aplicável com palustra. (material) | 0.320 | 4.69 | 1.50 |
| mo051 | h | Oficial de 1ª montador de sistemas de fachadas pré-fabricadas. (mão de obra) | 0.905 | 2.99 | 2.71 |
| mo097 | h | Ajudante de montador de sistemas de fachadas pré-fabricadas. (mão de obra) | 0.905 | 1.91 | 1.73 |
| % | % | Custos directos complementares | 2 % | 48.88 | 0.98 |
|  |  | Custos directos |  |  | 49.86 |
