# Reabilitação energética de instalação de aquecimento

- Propriedade do ficheiro: CYPE INGENIEROS, S.A.
- Formato: FIEBDC-3/2002
- Âmbito geográfico: Angola
- Custos indirectos: 3.00 %
- Despesas gerais: 13.00 %
- Lucro: 6.00 %
- IVA: 16.00 %

## Z Reabilitação energética

### ZT Tecnologias renováveis

#### ZTB Caldeiras de biomassa

**ZTB005** m Reabilitação energética de instalação de aquecimento, através da desmontagem, com meios manuais e mecânicos, da chaminé existente, de até 20 m de altura, instalada no exterior do edifício e substituição por chaminé modular metálica, de parede dupla, modelo GC-25 PLUS "NEGARRA", parede interior de aço inoxidável AISI 316L de 80 mm de diâmetro e parede exterior de aço inoxidável AISI 304, com isolamento entre paredes através de manta de fibra cerâmica de alta densidade de 25 mm de espessura, instalada no exterior do edifício, para caldeira de pé com câmara de combustão atmosférica, de biomassa.
Inclui: Desmontagem da chaminé e dos seus acessórios. Remoção e armazenamento do material desmontado. Limpeza dos restos da obra. Carga mecânica do material desmontado e os restos de obra para camião ou contentor. Implantação e traçado da chaminé. Disposição de tubos e acessórios. Montagem da chaminé. Fixação da chaminé ao paramento.

| Código | Un | Descrição | Rendimento | Preço | Importância |
|---|---|---|---|---|---|
| mt20cmn321p | Ud | Material auxiliar para montagem e fixação dos tubos de parede dupla, modelo GC-25 PLUS "NEGARRA", de 80 mm de diâmetro interior. (material) | 1.000 | 8.06 | 8.06 |
| mt20cmn320pc | m | Tubo de parede dupla, modelo GC-25 PLUS "NEGARRA", composto por parede interior de aço inoxidável AISI 316L de 80 mm de diâmetro e parede exterior de aço inoxidável AISI 304, com isolamento entre paredes através de manta de fibra cerâmica de alta densidade de 25 mm de espessura, temperatura de trabalho de 450°C e picos de temperatura até 1000°C, pressão de trabalho até 5000 Pa, segundo EN 1856-1, com o preço incrementado em 10% relativamente a acessórios, peças especiais e módulos finais. (material) | 1.000 | 177.41 | 177.41 |
| mq07gte010a | h | Autogrua de braço telescópico com uma capacidade de elevação de 12 t e 20 m de altura máxima de trabalho. (equipamento) | 0.070 | 35.73 | 2.50 |
| mo002 | h | Oficial de 1ª instalador de aquecimento. (mão de obra) | 0.625 | 3.07 | 1.92 |
| mo094 | h | Ajudante de instalador de aquecimento. (mão de obra) | 0.625 | 1.96 | 1.23 |
| % | % | Custos directos complementares | 2 % | 191.12 | 3.82 |
|  |  | Custos directos |  |  | 194.94 |
