# Reabilitação energética de edifício através da substituição da caldeira ou grupo térmico existente

- Propriedade do ficheiro: CYPE INGENIEROS, S.A.
- Formato: FIEBDC-3/2002
- Âmbito geográfico: Angola
- Custos indirectos: 3.00 %
- Despesas gerais: 13.00 %
- Lucro: 6.00 %
- IVA: 16.00 %

## Z Reabilitação energética

### ZT Tecnologias renováveis

#### ZTB Caldeiras de biomassa

**ZTB010** Ud Reabilitação energética de edifício através da substituição da caldeira ou grupo térmico existente, de 30 kW de potência calorífica, por caldeira para a combustão de estilhas, potência nominal de 54 a 220 kW, modelo Biomatic 220 BioControl "HERZ", com sistema de alimentação de estilhas, para caldeira de biomassa série Biomatic BioControl, composto por extractor rotativo para estilhas, formado por disco rotativo, de 4 m de diâmetro, com lâminas, motor para alimentação trifásica a 400 V, transportador helicoidal sem-fim de 2 m de comprimento e 1 m de transportador helicoidal sem-fim fechado, com chapa de aço em "U", e conduta para a evacuação dos produtos da combustão, que liga a caldeira com a chaminé existente, após desmontagem prévia da caldeira ou grupo térmico com meios manuais e mecânicos e carga mecânica do material desmontado para camião ou contentor.
Inclui: Desconexão das redes de abastecimento e evacuação. Desmontagem da caldeira e dos seus componentes. Obturação das tubagens ligadas ao elemento. Remoção e armazenamento do material desmontado. Limpeza dos restos da obra. Carga mecânica do material desmontado e os restos de obra para camião ou contentor. Marcação através de molde. Disposição dos elementos. Montagem da caldeira e dos seus acessórios. Ligação com as redes de abastecimento de água, de saneamento e eléctrica, e com a conduta de evacuação dos produtos de combustão. Marcação e execução do escoamento. Marcação dos componentes do sistema de alimentação. Ligações dos elementos à rede. Colocação em funcionamento.

| Código | Un | Descrição | Rendimento | Preço | Importância |
|---|---|---|---|---|---|
| mt38cbh010gg | Ud | Caldeira para a combustão de estilhas, potência nominal de 54 a 220 kW, modelo Biomatic 220 BioControl "HERZ", com corpo de aço soldado e ensaiado à pressão, de 1803x1066x1948 mm, isolamento interior de 80 mm de espessura, câmara de combustão com sistema automático de limpeza do queimador através de prato vibratório, depósito, com permutador, de calor de tubos verticais com mecanismo de limpeza automática, sistema de recolha e extracção de cinzas do módulo de combustão, sistema motorizado com fita de recolha automática e depósito com capacidade de 240 l, controlo da combustão através de sonda Lambda integrada, sistema de comando integrado BioControl 3000, para o controlo do acumulador de A.Q.S. e do depósito de inércia. (material) | 1.000 | 62936.27 | 62936.27 |
| mt38cbh015f | Ud | Sistema de depuração de gases procedentes da combustão, com isolamento incorporado, formado por vários ciclones axiais ligados em paralelos, com ligações anti-vibração, para caldeira de biomassa Biomatic BioControl "HERZ". (material) | 1.000 | 8397.30 | 8397.30 |
| mt38cbh085q | Ud | Sistema de elevação da temperatura de retorno acima de 55°C, composto por válvula reguladora e bomba de circulação modelo TOP S40/10, para evitar condensações e deposições de fuligem no interior da caldeira, "HERZ". (material) | 1.000 | 3052.34 | 3052.34 |
| mt38cbh100i | Ud | Arranque e formação no manuseamento de caldeira de biomassa Biomatic BioControl "HERZ". (material) | 1.000 | 1303.65 | 1303.65 |
| mt38cbh050f | Ud | Extractor rotativo para estilhas, formado por disco rotativo, de 4 m de diâmetro, com lâminas, motor para alimentação trifásica a 400 V, transportador helicoidal sem-fim de 2 m de comprimento e 1 m de transportador helicoidal sem-fim fechado, com chapa de aço em "U", para sistema de alimentação de caldeira de biomassa Biomatic BioControl "HERZ". (material) | 1.000 | 12979.55 | 12979.55 |
| mq04cag010a | h | Camião com grua de carga máxima 6 t. (equipamento) | 1.362 | 36.06 | 49.11 |
| mo002 | h | Oficial de 1ª instalador de aquecimento. (mão de obra) | 69.008 | 3.07 | 211.85 |
| mo094 | h | Ajudante de instalador de aquecimento. (mão de obra) | 69.008 | 1.96 | 135.26 |
| mo104 | h | Operário não qualificado construção. (mão de obra) | 0.651 | 1.86 | 1.21 |
| % | % | Custos directos complementares | 2 % | 89066.54 | 1781.33 |
|  |  | Custos directos |  |  | 90847.87 |
