# Reabilitação energética de fachada. ISOLAMENTO TÉRMICO: painel de lã mineral

- Propriedade do ficheiro: CYPE INGENIEROS, S.A.
- Formato: FIEBDC-3/2002
- Âmbito geográfico: Angola
- Moeda: AOA
- Custos indirectos: 3.00 %
- IVA: 18.00 %

## Z Reabilitação energética

### ZV Paramentos verticais: fachadas ventiladas

#### ZVG Fachadas ventiladas cerâmicas

**ZVG020** m² Reabilitação energética de fachada. ISOLAMENTO TÉRMICO: painel de lã mineral, segundo EN 13162, de 40 mm de espessura, revestido numa das suas faces com um véu preto, resistência térmica 1,1 m²°C/W, condutibilidade térmica 0,035 W/(m°C), colocado topo a topo, fixado mecanicamente sobre fachada existente; REVESTIMENTO EXTERIOR DE FACHADA VENTILADA: de ladrilhos cerâmicos de grés porcelânico, estilo cimento, série Meteor "GRESPANIA", acabamento brilho, cor antracite, 30x60 cm e 10 mm de espessura, capacidade de absorção de água E<0,5%, grupo BIa, segundo NP EN 14411, resistência ao deslizamento entre 15 e 35 segundo ENV 12633, capacidade de absorção de água E<0,5%, grupo BIa, segundo NP EN 14411, com resistência ao deslizamento entre 15 e 35 segundo ENV 12633; colocação através do sistema de ancoragem à vista de grampo DGV, com DAU nº 10/065 A, sobre subestrutura suporte de liga de alumínio EN AW-6063 T6. Inclusive fita adesiva para a vedação de juntas entre painéis isolantes e tira-fundos e ancoragens mecânicas de expansão de aço inoxidável A2, para a fixação da subestrutura suporte.
Reabilitação energética de fachada. ISOLAMENTO TÉRMICO: painel de lã mineral, segundo EN 13162, de 40 mm de espessura, revestido numa das suas faces com um véu preto, resistência térmica 1,1 m²°C/W, condutibilidade térmica 0,035 W/(m°C), colocado topo a topo, fixado mecanicamente sobre fachada existente; REVESTIMENTO EXTERIOR DE FACHADA VENTILADA: de ladrilhos cerâmicos de grés porcelânico, estilo cimento, série Meteor "GRESPANIA", acabamento brilho, cor antracite, 30x60 cm e 10 mm de espessura, capacidade de absorção de água E<0,5%, grupo BIa, segundo NP EN 14411, resistência ao deslizamento entre 15 e 35 segundo ENV 12633, capacidade de absorção de água E<0,5%, grupo BIa, segundo NP EN 14411, com resistência ao deslizamento entre 15 e 35 segundo ENV 12633; colocação através do sistema de ancoragem à vista de grampo DGV, com DAU nº 10/065 A, sobre subestrutura suporte de liga de alumínio EN AW-6063 T6. Inclusive fita adesiva para a vedação de juntas entre painéis isolantes e tira-fundos e ancoragens mecânicas de expansão de aço inoxidável A2, para a fixação da subestrutura suporte.
Inclui: Implantação do isolamento. Corte e preparação do isolamento. Fixação do isolamento. Implantação das juntas de dilatação e panos de trabalho. Marcação da disposição do revestimento e dos pontos de ancoragem da subestrutura suporte. Fixação da subestrutura suporte ao pano principal e à laje. Preparação do revestimento. Aprumo, nivelamento e alinhamento do revestimento. Fixação definitiva do revestimento à subestrutura suporte. Realização de todos os trabalhos necessários para a execução das aberturas. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.
Critérios considerados na determinação do preço da unidade de obra: O preço não inclui a preparação da superfície suporte nem a resolução de pontos singulares.

| Código | Un | Descrição | Rendimento | Preço | Importância |
|---|---|---|---|---|---|
| mt16lva070b | m² | Painel de lã mineral, segundo EN 13162, de 40 mm de espessura, revestido numa das suas faces com um véu preto, resistência térmica 1,1 m²°C/W, condutibilidade térmica 0,035 W/(m°C). (material) | 1.050 | 2277.95 | 2391.85 |
| mt16aaa020ab | Ud | Fixação mecânica para painéis isolantes de lã mineral, colocados directamente sobre a superfície suporte. (material) | 4.000 | 85.40 | 341.60 |
| mt16aaa030 | m | Fita autocolante para vedação de juntas. (material) | 0.440 | 128.09 | 56.36 |
| mt18bgg020gaaf1a | m² | Ladrilho cerâmico de grés porcelânico, estilo cimento, série Meteor "GRESPANIA", acabamento brilho, cor antracite, 30x60 cm e 10 mm de espessura, capacidade de absorção de água E<0,5%, grupo BIa, segundo NP EN 14411, resistência ao deslizamento entre 15 e 35 segundo ENV 12633. (material) | 1.000 | 17344.04 | 17344.04 |
| mt19agp100b | m² | Subestrutura suporte, para a sustentação do revestimento exterior de placas cerâmicas através do sistema de ancoragem à vista de grampo DGV "GRESPANIA", formada por: perfis verticais em T e em L, de alumínio extrudido de liga 6063 com tratamento térmico T6, esquadros de carga e esquadros de apoio, de alumínio extrudido de liga 6063 com tratamento térmico T6, e grampos com unha vista, de aço inoxidável AISI 304; com parafusos autoperfurantes de aço inoxidável A2 ou rebites de alumínio para a fixação dos grampos aos perfis verticais e dos perfis verticais aos esquadros, cola de poliuretano para a fixação do revestimento à subestrutura suporte, tira-fundos de aço inoxidável A2 e buchas de nylon para a fixação dos perfis ao pano principal e ancoragens mecânicas de expansão, de aço inoxidável A2 para a fixação dos perfis à laje. (material) | 1.000 | 14372.23 | 14372.23 |
| mo054 | h | Oficial de 1ª montador de isolamentos. (mão de obra) | 0.185 | 630.15 | 116.58 |
| mo101 | h | Ajudante de montador de isolamentos. (mão de obra) | 0.185 | 357.82 | 66.20 |
| mo052 | h | Oficial de 1ª montador de sistemas de fachadas pré-fabricadas. (mão de obra) | 1.479 | 630.15 | 931.99 |
| mo099 | h | Ajudante de montador de sistemas de fachadas pré-fabricadas. (mão de obra) | 1.479 | 357.82 | 529.22 |
| % | % | Custos directos complementares | 2 % | 36150.07 | 723.00 |
|  |  | Custos directos |  |  | 36873.07 |
