# Vala lateral horizontal, para ligação entre fundações, em reforço de fundação

- Propriedade do ficheiro: CYPE Ingenieros S.A.
- Formato: FIEBDC-3/2016
- Programa: Gerador de preços para construção civil. CYPE Ingenieros, S.A.
- Data: 17/04/2024
- Âmbito geográfico: Angola
- Moeda: AOA
- Custos indirectos: 3 %
- IVA: 18 %

## C Fundações

### CZ Reforços

#### CZO Ligação entre fundações

**CZO020** m Vala lateral horizontal, para ligação entre fundações, em reforço de fundação.
Vala lateral horizontal em fundação existente de betão, de 10x10 cm de secção, com martelo pneumático, para ligação lateral entre a fundação existente e a nova fundação de betão, em reforço de fundação.
Critérios considerados na determinação do preço da unidade de obra: O preço não inclui a nova fundação.
Inclui: Execução de reentrâncias na fundação existente. Remoção e acumulação de entulho. Carga manual de entulho para camião ou contentor.
Critério de medição de projecto: Comprimento medido segundo documentação gráfica de Projecto.
Critério de medição de obra: Medir-se-á o comprimento realmente executado segundo especificações de Projecto.

| Código | Un | Descrição | Rendimento | Preço | Importância |
|---|---|---|---|---|---|
| mq05mai030 | h | Martelo pneumático. (equipamento) | 0.627 | 1201.74 | 753.491 |
| mq05pdm010a | h | Compressor portátil eléctrico 2 m³/min de caudal. (equipamento) | 0.313 | 1122.22 | 351.255 |
| mo089 | h | Ajudante de estruturista. (mão de obra) | 1.713 | 629.14 | 1077.717 |
| % | % | Custos directos complementares | 2 % | 2182.463 | 43.649 |
|  |  | Custos directos |  |  | 2226.112 |

Resíduos:
- demolição: ruo170101 Betão (betões, argamassas e pré-fabricados). (componente de resíduo); rendimento 23 kg; Código LER 17 01 01; Massa do elemento 1 kg; Volume 0.000667 m3
- demolição: ruo170405 Ferro e aço. (componente de resíduo); rendimento 0.85 kg; Código LER 17 04 05; Massa do elemento 1 kg; Volume 0.000476 m3
