# Vala lateral horizontal em fundação existente de betão

- Propriedade do ficheiro: CYPE INGENIEROS, S.A.
- Formato: FIEBDC-3/2002
- Âmbito geográfico: Angola
- Moeda: AOA
- Custos indirectos: 3.00 %
- IVA: 18.00 %

**CZO020** m Vala lateral horizontal em fundação existente de betão, de 15x15 cm de secção, com martelo pneumático, para ligação lateral entre a fundação existente e a nova fundação de betão, em reforço de fundação.
Vala lateral horizontal em fundação existente de betão, de 15x15 cm de secção, com martelo pneumático, para ligação lateral entre a fundação existente e a nova fundação de betão, em reforço de fundação.
Inclui: Execução de reentrâncias na fundação existente. Remoção e acumulação de entulho. Carga manual de entulho para camião ou contentor.
Critério de medição de projecto: Comprimento medido segundo documentação gráfica de Projecto.
Critério de medição de obra: Medir-se-á o comprimento realmente executado segundo especificações de Projecto.
Critérios considerados na determinação do preço da unidade de obra: O preço não inclui a nova fundação.

| Código | Un | Descrição | Rendimento | Preço | Importância |
|---|---|---|---|---|---|
| mq05mai030 | h | Martelo pneumático. (equipamento) | 1.093 | 542.61 | 593.07 |
| mq05pdm010a | h | Compressor portátil eléctrico 2 m³/min de caudal. (equipamento) | 0.547 | 506.71 | 277.17 |
| mo089 | h | Ajudante de estruturista. (mão de obra) | 2.999 | 373.33 | 1119.62 |
| % | % | Custos directos complementares | 2 % | 1989.86 | 39.80 |
|  |  | Custos directos |  |  | 2029.66 |
