# Remoção de caixilharia envidraçada de alumínio de qualquer tipo situada em fachada

- Propriedade do ficheiro: CYPE INGENIEROS, S.A.
- Formato: FIEBDC-3/2002
- Âmbito geográfico: Angola
- Moeda: AOA
- Custos indirectos: 3.00 %
- IVA: 18.00 %

**DLC020** m² Remoção de caixilharia envidraçada de alumínio de qualquer tipo situada em fachada, com meios manuais, sem deteriorar os elementos construtivos aos quais está fixada, e carga manual para camião ou contentor.
Remoção de caixilharia envidraçada de alumínio de qualquer tipo situada em fachada, com meios manuais, sem deteriorar os elementos construtivos aos quais está fixada, e carga manual para camião ou contentor.
Inclui: Remoção do elemento. Remoção e armazenamento do material removido. Limpeza dos restos da obra. Carga manual do material removido e restos da obra para camião ou contentor.
Critério de medição de projecto: Superfície medida segundo documentação gráfica de Projecto.
Critério de medição de obra: Será medida a superfície realmente desmontada segundo especificações de Projecto.
Critérios considerados na determinação do preço da unidade de obra: O preço inclui a remoção das folhas, dos aros, das guarnições e das ferragens.

| Código | Un | Descrição | Rendimento | Preço | Importância |
|---|---|---|---|---|---|
| mo113 | h | Operário não qualificado construção. (mão de obra) | 0.377 | 343.03 | 129.32 |
| % | % | Custos directos complementares | 2 % | 129.32 | 2.59 |
|  |  | Custos directos |  |  | 131.91 |
