# Aplicação manual de argamassa cimentícia

- Propriedade do ficheiro: CYPE INGENIEROS, S.A.
- Formato: FIEBDC-3/2002
- Âmbito geográfico: Angola
- Moeda: AOA
- Custos indirectos: 3.00 %
- IVA: 18.00 %

**EHY032** l Aplicação manual de argamassa cimentícia, de alta resistência mecânica e de presa rápida (5 minutos), com uma resistência à compressão aos 28 dias maior ou igual a 50 N/mm², segundo NP EN 1504-6, composta de cimentos especiais, inertes seleccionados e aditivos, isenta de cloretos, com acabamento superficial alisamento com palustra, para execução de ancoragem ou fixação em reparação não estrutural de edifícios e estruturas de betão.
Aplicação manual de argamassa cimentícia, de alta resistência mecânica e de presa rápida (5 minutos), com uma resistência à compressão aos 28 dias maior ou igual a 50 N/mm², segundo NP EN 1504-6, composta de cimentos especiais, inertes seleccionados e aditivos, isenta de cloretos, com acabamento superficial alisamento com palustra, para execução de ancoragem ou fixação em reparação não estrutural de edifícios e estruturas de betão.
Inclui: Humedecimento da superfície suporte. Preparação da mistura. Aplicação do produto. Cura.
Critério de medição de projecto: Volume medido segundo documentação gráfica de Projecto.
Critério de medição de obra: Medir-se-á o volume realmente executado segundo especificações de Projecto.

| Código | Un | Descrição | Rendimento | Preço | Importância |
|---|---|---|---|---|---|
| mt09reh096a | kg | Argamassa cimentícia, de alta resistência mecânica e de presa rápida (5 minutos), com uma resistência à compressão aos 28 dias maior ou igual a 50 N/mm², segundo NP EN 1504-6, com resistência à intempérie e alta resistência a ciclos de gelo-degelo, para ancoragens e fixações em reparações não estruturais de betão. (material) | 2.100 | 220.47 | 462.99 |
| mo020 | h | Oficial de 1ª construção. (mão de obra) | 0.041 | 612.02 | 25.09 |
| mo113 | h | Operário não qualificado construção. (mão de obra) | 0.041 | 343.03 | 14.06 |
| % | % | Custos directos complementares | 2 % | 502.14 | 10.04 |
|  |  | Custos directos |  |  | 512.18 |
