# Argamassa de cimento com areia de sílica e aditivos especiais

- Propriedade do ficheiro: CYPE INGENIEROS, S.A.
- Formato: FIEBDC-3/2002
- Âmbito geográfico: Angola
- Moeda: AOA
- Custos indirectos: 3.00 %
- IVA: 18.00 %

**EHY053** m² Argamassa de cimento com areia de sílica e aditivos especiais, projectado em 2 camadas, ate alcançar 10 mm de espessura total, como revestimento do ânodo de malha de titânio, para a protecção catódica por corrente impressa de estruturas de betão armado, contra a corrosão, com cabos de alimentação eléctrica ligados a cada 1,5 m.
Argamassa de cimento com areia de sílica e aditivos especiais, projectado em 2 camadas, ate alcançar 10 mm de espessura total, como revestimento do ânodo de malha de titânio, para a protecção catódica por corrente impressa de estruturas de betão armado, contra a corrosão, com cabos de alimentação eléctrica ligados a cada 1,5 m.
Inclui: Limpeza da superfície suporte. Colocação dos ânodos de malha sobre suportes de plástico. Colocação de cabos de alimentação. Projecção de argamassa. Cura.
Critério de medição de projecto: Superfície medida segundo documentação gráfica de Projecto.
Critério de medição de obra: Medir-se-á a superfície realmente executada segundo especificações de Projecto.

| Código | Un | Descrição | Rendimento | Preço | Importância |
|---|---|---|---|---|---|
| mt09reh210 | kg | Argamassa de cimento com areia de sílica de granulometria compensada e aditivos especiais, para projectar sobre ânodos de malha na protecção catódica de estruturas de betão armado. (material) | 20.000 | 269.40 | 5388.00 |
| mt09reh211 | m² | Ânodo de malha de titânio com uma pureza de 99%, inclusive suportes de plástico e cabos de alimentação eléctrica ligados a cada 1,5 m. (material) | 1.000 | 5260.40 | 5260.40 |
| mo020 | h | Oficial de 1ª construção. (mão de obra) | 0.898 | 612.02 | 549.59 |
| mo112 | h | Operário especializado construção. (mão de obra) | 1.306 | 349.18 | 456.03 |
| % | % | Custos directos complementares | 2 % | 11654.02 | 233.08 |
|  |  | Custos directos |  |  | 11887.10 |
