# Colocação de injectores externos, cada 25 cm, em fissura de elemento de betão, com adesivo tixotrópico de dois componentes à base de resina epóxi

- Propriedade do ficheiro: CYPE INGENIEROS, S.A.
- Formato: FIEBDC-3/2002
- Âmbito geográfico: Angola
- Moeda: AOA
- Custos indirectos: 3.00 %
- IVA: 18.00 %

**EHY063** m Colocação de injectores externos, cada 25 cm, em fissura de elemento de betão, com adesivo tixotrópico de dois componentes à base de resina epóxi.
Colocação de injectores externos, cada 25 cm, em fissura de elemento de betão, com adesivo tixotrópico de dois componentes à base de resina epóxi.
Inclui: Marcação. Fixação dos injectores. Remoção dos injectores.
Critério de medição de projecto: Comprimento medido segundo documentação gráfica de Projecto.
Critério de medição de obra: Medir-se-á o comprimento realmente executado segundo especificações de Projecto.
Critérios considerados na determinação do preço da unidade de obra: O preço não inclui a injecção da resina.

| Código | Un | Descrição | Rendimento | Preço | Importância |
|---|---|---|---|---|---|
| mt09reh121 | Ud | Tampão injector externo. (material) | 4.000 | 61.08 | 244.32 |
| mt09reh122 | Ud | Injector externo. (material) | 4.000 | 198.88 | 795.52 |
| mt09reh120a | kg | Adesivo tixotrópico de dois componentes à base de resina epóxi, para a correcta ligação entre o betão fresco e o betão endurecido ou para melhorar a aderência do betão endurecido e o aço, segundo NP EN 1504-7. (material) | 0.200 | 1541.90 | 308.38 |
| mo020 | h | Oficial de 1ª construção. (mão de obra) | 0.490 | 612.02 | 299.89 |
| mo112 | h | Operário especializado construção. (mão de obra) | 0.551 | 349.18 | 192.40 |
| % | % | Custos directos complementares | 2 % | 1840.51 | 36.81 |
|  |  | Custos directos |  |  | 1877.32 |
