# Colocação de injectores internos, em fissura de elemento de betão

- Propriedade do ficheiro: CYPE Ingenieros S.A.
- Formato: FIEBDC-3/2016
- Programa: Gerador de preços para construção civil. CYPE Ingenieros, S.A.
- Data: 17/04/2024
- Âmbito geográfico: Angola
- Moeda: AOA
- Custos indirectos: 3 %
- IVA: 18 %

## E Estruturas

### EH Betão armado

#### EHY Reparações

**EHY064** m Colocação de injectores internos, em fissura de elemento de betão.
Colocação de injectores internos de polietileno, em fissura de elemento de betão, dentro de furos de entre 6 e 25 mm de diâmetro, perpendiculares ao plano da fissura, dispostos em triângulo cada 20 cm, e vedação superficial da fissura com adesivo tixotrópico de dois componentes à base de resina epóxi, a fim de evitar a fuga da leitada durante o processo de injecção.
Critérios considerados na determinação do preço da unidade de obra: O preço não inclui a injecção da resina.
Inclui: Vedação superficial da fissura. Marcação. Realização dos furos. Introdução dos injectores. Remoção dos injectores. Eliminação do material de vedação restante.
Critério de medição de projecto: Comprimento medido segundo documentação gráfica de Projecto.
Critério de medição de obra: Medir-se-á o comprimento realmente executado segundo especificações de Projecto.

| Código | Un | Descrição | Rendimento | Preço | Importância |
|---|---|---|---|---|---|
| mt09reh123 | Ud | Injector interno, de polietileno. (material) | 5 | 48.48 | 242.400 |
| mt09reh120a | kg | Adesivo tixotrópico de dois componentes à base de resina epóxi, para a correcta ligação entre o betão fresco e o betão endurecido ou para melhorar a aderência do betão endurecido e o aço, segundo NP EN 1504-7. (material) | 0.2 | 2166.79 | 433.358 |
| mo020 | h | Oficial de 1ª construção. (mão de obra) | 0.856 | 1028.94 | 880.773 |
| mo112 | h | Operário especializado construção. (mão de obra) | 0.856 | 591.15 | 506.024 |
| % | % | Custos directos complementares | 2 % | 2062.555 | 41.251 |
|  |  | Custos directos |  |  | 2103.806 |

Resíduos:
- colocação: mt09reh120a; factor de resíduo 0.03

## Recursos

**mt09reh120a** kg Adesivo tixotrópico de dois componentes à base de resina epóxi
Dados técnicos: Custo energético 86.761 MJ; Emissão de CO2 3.294 kg; Código LER 17 09 04; Massa do elemento 1 kg; Volume 0.000667 m3
Resíduos:
- embalagem: re170203 Plástico. (componente de resíduo); rendimento 0.003 kg; Código LER 17 02 03; Massa do elemento 1 kg; Volume 0.001667 m3
