# Ponto singular para fachada simples, de chapa perfilada de aço

- Propriedade do ficheiro: CYPE Ingenieros S.A.
- Formato: FIEBDC-3/2016
- Programa: Gerador de preços para construção civil. CYPE Ingenieros, S.A.
- Data: 26/10/2024
- Âmbito geográfico: Angola
- Moeda: AOA
- Custos indirectos: 3 %
- IVA: 18 %

## F Fachadas, divisões e protecções

### FL Fachadas ligeiras

#### FLA De chapas de aço e painéis sandwich

**FLA011** m Ponto singular para fachada simples, de chapa perfilada de aço.
Coroamento para fachada simples, de chapa perfilada de aço, com chapa dobrada de aço galvanizado, de 0,8 mm de espessura, 30 cm de desenvolvimento e 4 dobras, com rebites para a união das chapas entre si. Inclusive acessórios de fixação das peças, e vedante adesivo monocomponente, para a vedação das juntas entre chapas.
Inclui: Marcação e colocação do remate. Fixação mecânica.
Critério de medição de projecto: Largura medida segundo documentação gráfica de Projecto, incrementada em 5 cm para cada lado.
Critério de medição de obra: Medir-se-á o comprimento realmente executado segundo especificações de Projecto, incluindo as entregas nos apoios.

| Código | Un | Descrição | Rendimento | Preço | Importância |
|---|---|---|---|---|---|
| mt12www020dedd | m | Chapa dobrada de aço galvanizado, de 0,8 mm de espessura, 30 cm de desenvolvimento e 4 dobras, com rebites para a união das chapas entre si. (material) | 1 | 7042.03 | 7042.030 |
| mt13ccg030d | Ud | Parafuso auto-roscante de 6,5x130 mm de aço galvanizado, com anilha. (material) | 6 | 429.94 | 2579.640 |
| mt22www010d | Ud | Cartucho de 290 ml de vedante adesivo monocomponente, neutro, súper elástico, à base de polímero MS, cor transparente, com resistência à intempérie e aos raios UV e alongamento até à rotura 750%. (material) | 0.1 | 6535.5 | 653.550 |
| mo051 | h | Oficial de 1ª montador de painéis metálicos. (mão de obra) | 0.373 | 1084.69 | 404.589 |
| mo098 | h | Ajudante de montador de painéis metálicos. (mão de obra) | 0.187 | 620.64 | 116.060 |
| % | % | Custos directos complementares | 2 % | 10795.869 | 215.917 |
|  |  | Custos directos |  |  | 11011.786 |

Resíduos:
- colocação: mt13ccg030d Parafuso auto-roscante de 6,5x130 mm de aço galvanizado, com anilha; factor de resíduo 0.0041129
- colocação: mt22www010d; factor de resíduo 0.06

## Recursos

**mt13ccg030d** Ud Parafuso auto-roscante de 6,5x130 mm de aço galvanizado, com anilha
Dados técnicos: Custo energético 0.642 MJ; Emissão de CO2 0.065 kg; Código LER 17 04 05; Massa do elemento 0.0248 kg; Volume 0.000012 m3
Resíduos:
- embalagem: re150101 Embalagens de papel e cartão. (componente de resíduo); rendimento 0.001 kg; Código LER 15 01 01; Massa do elemento 1 kg; Volume 0.001333 m3

**mt22www010d** Ud Cartucho de 290 ml de vedante adesivo monocomponente
Dados técnicos: Custo energético 70.388 MJ; Emissão de CO2 3.428 kg; Código LER 17 09 04; Massa do elemento 0.421 kg; Volume 0.000281 m3
Resíduos:
- embalagem: re170203 Plástico. (componente de resíduo); rendimento 0.1 kg; Código LER 17 02 03; Massa do elemento 1 kg; Volume 0.001667 m3
