# Ancoragem mecânica com bucha de nylon e parafuso de aço inoxidável AISI 316, de cabeça em forma de avelã, para fixação de elemento não estrutural sobre alvenaria

- Propriedade do ficheiro: CYPE INGENIEROS, S.A.
- Formato: FIEBDC-3/2002
- Âmbito geográfico: Angola
- Moeda: AOA
- Custos indirectos: 3.00 %
- IVA: 18.00 %

**HAF010** Ud Ancoragem mecânica com bucha de nylon e parafuso de aço inoxidável AISI 316, de cabeça em forma de avelã, para fixação de elemento não estrutural sobre alvenaria.
Ancoragem mecânica com bucha de nylon e parafuso de aço inoxidável AISI 316, de cabeça em forma de avelã, para fixação de elemento não estrutural sobre alvenaria. Inclusive marcação, execução do furo e limpeza com ar comprimido, colocação do parafuso e aparafusamento directamente na perfuração, aplicação do par de aperto com chave dinamométrica e limpeza de restos.
Inclui: Implantação da posição da ancoragem. Execução do furo. Limpeza do pó do interior do furo. Colocação do parafuso e aparafusamento do mesmo. Aplicação do par de aperto com chave dinamométrica. Limpeza de restos.
Critério de medição de projecto: Número de unidades previstas, segundo documentação gráfica de Projecto.
Critério de medição de obra: Medir-se-á o número de unidades realmente executadas segundo especificações de Projecto.

| Código | Un | Descrição | Rendimento | Preço | Importância |
|---|---|---|---|---|---|
| mt26aaa033b | Ud | Ancoragem mecânica com bucha de nylon e parafuso de aço inoxidável AISI 316, de cabeça em forma de avelã. (material) | 1.000 | 215.23 | 215.23 |
| mo113 | h | Operário não qualificado construção. (mão de obra) | 0.036 | 322.11 | 11.60 |
| % | % | Custos directos complementares | 2 % | 226.83 | 4.54 |
|  |  | Custos directos |  |  | 231.37 |
