# Ancoragem química composta por resina e varão roscado de aço inoxidável A4-70, com porca e anilha, de 8 mm de diâmetro, para fixação de elemento não estrutural sobre alvenaria

- Propriedade do ficheiro: CYPE INGENIEROS, S.A.
- Formato: FIEBDC-3/2002
- Âmbito geográfico: Angola
- Moeda: AOA
- Custos indirectos: 3.00 %
- IVA: 18.00 %

**HAF020** Ud Ancoragem química composta por resina e varão roscado de aço inoxidável A4-70, com porca e anilha, de 8 mm de diâmetro, para fixação de elemento não estrutural sobre alvenaria.
Ancoragem química composta por resina e varão roscado de aço inoxidável A4-70, com porca e anilha, de 8 mm de diâmetro, para fixação de elemento não estrutural sobre alvenaria. Inclusive marcação, execução do furo e limpeza com ar comprimido, injecção da resina e preenchimento de mais de 50% do volume do orifício realizado, introdução do varão roscado, aplicação do par de aperto com chave dinamométrica após aguardar o tempo de presa indicado e limpeza de restos.
Inclui: Implantação da posição da ancoragem. Execução do furo. Limpeza do pó do interior do furo. Injecção da resina. Inserção do varão roscado. Aplicação do par de aperto com chave dinamométrica. Limpeza de restos.
Critério de medição de projecto: Número de unidades previstas, segundo documentação gráfica de Projecto.
Critério de medição de obra: Medir-se-á o número de unidades realmente executadas segundo especificações de Projecto.

| Código | Un | Descrição | Rendimento | Preço | Importância |
|---|---|---|---|---|---|
| mt26aaq010c | Ud | Ancoragem química composta por resina e varão roscado de aço inoxidável A4-70, segundo NP EN ISO 3506-1; com porca e anilha, de 8 mm de diâmetro. (material) | 1.000 | 1036.81 | 1036.81 |
| mo113 | h | Operário não qualificado construção. (mão de obra) | 0.055 | 322.11 | 17.72 |
| % | % | Custos directos complementares | 2 % | 1054.53 | 21.09 |
|  |  | Custos directos |  |  | 1075.62 |
