# Cortina de ar, para sistema VRV-IV, para gás R-410A

- Propriedade do ficheiro: CYPE Ingenieros S.A.
- Formato: FIEBDC-3/2016
- Programa: Gerador de preços para construção civil. CYPE Ingenieros, S.A.
- Data: 17/04/2024
- Âmbito geográfico: Angola
- Moeda: AOA
- Custos indirectos: 3 %
- IVA: 18 %

## I Instalações

### IB Sistemas de climatização

#### IBY Sistema VRV (Daikin)

**IBY225** Ud Cortina de ar, para sistema VRV-IV, para gás R-410A.
Cortina de ar para sistema VRV-IV (Volume de Refrigerante Variável), para gás R-410A, alimentação monofásica (230V/50Hz) independente, para porta de altura entre 2 e 2,3 m e largura 1 m, para suspender, modelo CYVS100DK80-F "DAIKIN", potência calorífica 7,4 kW, pressão sonora a velocidade baixa 34 dBA, caudal de ar 1164 m³/h, de 270x1000x590 mm, peso 56 kg, válvula de expansão electrónica, bomba de drenagem, bloco de terminais F1-F2 para cabo de 2 fios de transmissão e controlo (bus D-III Net) a unidade exterior, tecnologia de rectificador de fluxo (distribuição optimizada de lâminas) para garantir impulsão de ar em regime laminar, cor branca RAL 9010. Regulação: controlo remoto multifunção, modelo Madoka BRC1H52W.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai300aaa | Ud | Cortina de ar para sistema VRV-IV (Volume de Refrigerante Variável), para gás R-410A, alimentação monofásica (230V/50Hz) independente, para porta de altura entre 2 e 2,3 m e largura 1 m, para suspender, modelo CYVS100DK80-F "DAIKIN", potência calorífica 7,4 kW, pressão sonora a velocidade baixa 34 dBA, caudal de ar 1164 m³/h, de 270x1000x590 mm, peso 56 kg, válvula de expansão electrónica, bomba de drenagem, bloco de terminais F1-F2 para cabo de 2 fios de transmissão e controlo (bus D-III Net) a unidade exterior, tecnologia de rectificador de fluxo (distribuição optimizada de lâminas) para garantir impulsão de ar em regime laminar, cor branca RAL 9010. (material) | 1 | 5874880.55 | 5874880.550 |
| mt42dai508a | Ud | Controlo remoto multifunção, modelo Madoka BRC1H52W "DAIKIN", cor branca, com programação semanal, possibilidade de seleccionar modo standard ou simplificado de hotéis, função para/arranque, alteração do modo de funcionamento, limitação da temperatura de setpoint, selecção da velocidade do ventilador e funções avançadas através de App para smartphone com conectividade Bluetooth Low Energy (BLE). (material) | 1 | 248502.33 | 248502.330 |
| mt35tpt010ke | m | Tubo rígido de PVC VD-F de 16 mm de diâmetro exterior e 1,3 mm de espessura. Resistência à compressão 1250 N, resistência ao impacto 6 joules, temperatura de trabalho -25°C até 90°C, classificação 4442, segundo NP EN 61386-1 e NP EN 61386-21, com o preço incrementado em 20% relativamente a acessórios e peças especiais. (material) | 3 | 2111.68 | 6335.040 |
| mt42dai900 | m | Cabo bus de 2 fios, de 0,5 mm² de secção por fio (material) | 3 | 951.21 | 2853.630 |
| mo005 | h | Oficial de 1ª instalador de ar condicionado. (mão de obra) | 1.408 | 1057.3 | 1488.678 |
| mo104 | h | Ajudante de instalador de ar condicionado. (mão de obra) | 1.408 | 603.82 | 850.179 |
| % | % | Custos directos complementares | 2 % | 6134910.407 | 122698.208 |
|  |  | Custos directos |  |  | 6257608.615 |

Resíduos:
- colocação: mt35tpt010ke; factor de resíduo 0.0275
- colocação: mt42dai900 Cabo bus de 2 fios, de 0,5 mm² de secção por fio; factor de resíduo 0.0165111

## Recursos

**mt42dai300aaa** Ud Cortina de ar para sistema VRV-IV (Volume de Refrigerante Variável)
Dados técnicos: Custo energético 2508.084 MJ; Emissão de CO2 144.523 kg
Resíduos:
- embalagem: re150101 Embalagens de papel e cartão. (componente de resíduo); rendimento 2.615 kg; Código LER 15 01 01; Massa do elemento 1 kg; Volume 0.001333 m3
- embalagem: re170201 Madeira. (componente de resíduo); rendimento 0.66 kg; Código LER 17 02 01; Massa do elemento 1 kg; Volume 0.000909 m3

**mt35tpt010ke** m Tubo rígido de PVC VD-F de 16 mm de diâmetro exterior e 1,3 mm de espessura. Resistência à compressão 1250 N
Dados técnicos: Custo energético 7.750 MJ; Emissão de CO2 0.385 kg; Código LER 17 02 03; Massa do elemento 0.08 kg; Volume 0.000133 m3

**mt42dai900** m Cabo bus de 2 fios, de 0,5 mm² de secção por fio
Dados técnicos: Custo energético 1.694 MJ; Emissão de CO2 0.087 kg; Código LER 17 04 11; Massa do elemento 0.045 kg; Volume 0.00003 m3
Resíduos:
- embalagem: re150101 Embalagens de papel e cartão; rendimento 0.065 kg
