# Conduta circular

- Propriedade do ficheiro: CYPE Ingenieros S.A.
- Formato: FIEBDC-3/2016
- Programa: Gerador de preços para construção civil. CYPE Ingenieros, S.A.
- Data: 21/11/2023
- Âmbito geográfico: Angola
- Moeda: AOA
- Custos indirectos: 3 %
- IVA: 18 %

## I Instalações

### IC Aquecimento, arrefecimento, climatização e A.Q.S.

#### ICR Sistemas de condução de ar

**ICR015** m Conduta circular.
Conduta circular de parede simples helicoidal de aço galvanizado, de 1500 mm de diâmetro e 2 mm de espessura, com reforços, fornecida em tramos de 3 ou 5 m, para instalações de ventilação e climatização. Inclusive acessórios de montagem e elementos de fixação.
Inclui: Marcação do traçado das condutas. Marcação e posterior ancoragem dos suportes das condutas. Montagem e fixação de condutas. Verificação do seu correcto funcionamento.
Critério de medição de projecto: Comprimento projectado, segundo documentação gráfica de Projecto, medido entre os eixos dos elementos ou dos pontos a ligar, descontando as peças especiais.
Critério de medição de obra: Medir-se-á o comprimento realmente executado segundo especificações de Projecto.

| Código | Un | Descrição | Rendimento | Preço | Importância |
|---|---|---|---|---|---|
| mt42con200zg | m | Conduta circular de parede simples helicoidal de aço galvanizado, de 1500 mm de diâmetro e 2 mm de espessura, com reforços, fornecida em tramos de 3 ou 5 m, para instalações de ventilação e climatização. (material) | 1.05 | 147310.23 | 154675.742 |
| mt42con500C | Ud | Flange de 1500 mm de diâmetro e suporte de tecto com varão para fixação de condutas circulares de ar em instalações de ventilação e climatização. (material) | 0.75 | 28319.19 | 21239.393 |
| mo013 | h | Oficial de 1ª montador de condutas de chapa metálica. (mão de obra) | 0.071 | 992.81 | 70.490 |
| mo084 | h | Ajudante de montador de condutas de chapa metálica. (mão de obra) | 0.071 | 568.18 | 40.341 |
| % | % | Custos directos complementares | 2 % | 176025.966 | 3520.519 |
|  |  | Custos directos |  |  | 179546.485 |

Resíduos:
- colocação: mt42con200zg; factor de resíduo 0.0105293

## Recursos

**mt42con200zg** m Conduta circular de parede simples helicoidal de aço galvanizado
Dados técnicos: Custo energético 729.329 MJ; Emissão de CO2 37.723 kg; Código LER 17 04 05; Massa do elemento 73.985 kg; Volume 0.035231 m3
Resíduos:
- embalagem: re170201 Madeira. (componente de resíduo); rendimento 0.013 kg; Código LER 17 02 01; Massa do elemento 1 kg; Volume 0.000909 m3
- embalagem: re170203 Plástico. (componente de resíduo); rendimento 0.003 kg; Código LER 17 02 03; Massa do elemento 1 kg; Volume 0.001667 m3
