# Luminária circular encastrada tipo Downlight, com lâmpada LED

- Propriedade do ficheiro: CYPE Ingenieros S.A.
- Formato: FIEBDC-3/2016
- Programa: Gerador de preços para construção civil. CYPE Ingenieros, S.A.
- Data: 09/08/2022
- Âmbito geográfico: Angola
- Moeda: AOA
- Custos indirectos: 3 %
- IVA: 18 %

## I Instalações

### II Iluminação

#### III Instalação interior

**III101** Ud Luminária circular encastrada tipo Downlight, com lâmpada LED.
Luminária circular fixa de tecto tipo Downlight, não regulável, de 18 W, alimentação a 220/240 V e 50-60 Hz, de 214 mm de diâmetro de encastramento e 124 mm de altura, com lâmpada LED não substituível, temperatura de cor 3000 K, óptica formada por reflector revestido com alumínio vaporizado, acabamento alto brilho, de alto rendimento, feixe de luz extensivo 82°, aro embelezador de plástico, acabamento termoesmaltado, de cor branca, índice unificado de encandeamento menor que 19, índice de reprodução cromática maior de 80, fluxo luminoso 1002 lúmens, grau de protecção IP40, com molas de fixação. Instalação encastrada.
Inclui: Marcação. Montagem, ligação e verificação do seu correcto funcionamento.
Critério de medição de projecto: Número de unidades previstas, segundo documentação gráfica de Projecto.
Critério de medição de obra: Medir-se-á o número de unidades realmente executadas segundo especificações de Projecto.

| Código | Un | Descrição | Rendimento | Preço | Importância |
|---|---|---|---|---|---|
| mt34lle070a | Ud | Luminária circular fixa de tecto tipo Downlight, não regulável, de 18 W, alimentação a 220/240 V e 50-60 Hz, de 214 mm de diâmetro de encastramento e 124 mm de altura, com lâmpada LED não substituível, temperatura de cor 3000 K, óptica formada por reflector revestido com alumínio vaporizado, acabamento alto brilho, de alto rendimento, feixe de luz extensivo 82°, aro embelezador de plástico, acabamento termoesmaltado, de cor branca, índice unificado de encandeamento menor que 19, índice de reprodução cromática maior de 80, fluxo luminoso 1002 lúmens, grau de protecção IP40, com molas de fixação, para encastrar. (material) | 1 | 127122 | 127122.000 |
| mo003 | h | Oficial de 1ª electricista. (mão de obra) | 0.424 | 805.94 | 341.719 |
| mo102 | h | Ajudante de electricista. (mão de obra) | 0.424 | 459.9 | 194.998 |
| % | % | Custos directos complementares | 2 % | 127658.717 | 2553.174 |
|  |  | Custos directos |  |  | 130211.891 |
