# Luminária circular encastrada tipo Downlight, com lâmpada LED

- Propriedade do ficheiro: CYPE Ingenieros S.A.
- Formato: FIEBDC-3/2016
- Programa: Gerador de preços para construção civil. CYPE Ingenieros, S.A.
- Data: 09/08/2022
- Âmbito geográfico: Angola
- Moeda: AOA
- Custos indirectos: 3 %
- IVA: 18 %

## I Instalações

### II Iluminação

#### III Instalação interior

**III101** Ud Luminária circular encastrada tipo Downlight, com lâmpada LED.
Luminária circular fixa de tecto tipo Downlight, não regulável, de 27 W, alimentação a 220/240 V e 50-60 Hz, de 98 mm de diâmetro de encastramento e 100 mm de altura, com lâmpada LED não substituível, temperatura de cor 3000 K, óptica formada por reflector cor preto de alto rendimento, feixe de luz intensivo 19°, aro embelezador de alumínio injectado, acabamento termoesmaltado, de cor branca, índice unificado de encandeamento menor que 15, índice de reprodução cromática maior de 90, fluxo luminoso 1450 lúmens, grau de protecção IP20, com molas de fixação. Instalação encastrada.
Inclui: Marcação. Montagem, ligação e verificação do seu correcto funcionamento.
Critério de medição de projecto: Número de unidades previstas, segundo documentação gráfica de Projecto.
Critério de medição de obra: Medir-se-á o número de unidades realmente executadas segundo especificações de Projecto.

| Código | Un | Descrição | Rendimento | Preço | Importância |
|---|---|---|---|---|---|
| mt34lle012a | Ud | Luminária circular fixa de tecto tipo Downlight, não regulável, de 27 W, alimentação a 220/240 V e 50-60 Hz, de 98 mm de diâmetro de encastramento e 100 mm de altura, com lâmpada LED não substituível, temperatura de cor 3000 K, óptica formada por reflector cor preto de alto rendimento, feixe de luz intensivo 19°, aro embelezador de alumínio injectado, acabamento termoesmaltado, de cor branca, índice unificado de encandeamento menor que 15, índice de reprodução cromática maior de 90, fluxo luminoso 1450 lúmens, grau de protecção IP20, com molas de fixação, para encastrar. (material) | 1 | 94282.5 | 94282.500 |
| mo003 | h | Oficial de 1ª electricista. (mão de obra) | 0.424 | 805.94 | 341.719 |
| mo102 | h | Ajudante de electricista. (mão de obra) | 0.424 | 459.9 | 194.998 |
| % | % | Custos directos complementares | 2 % | 94819.217 | 1896.384 |
|  |  | Custos directos |  |  | 96715.601 |
