# Luminária tipo Downlight. Instalação suspensa

- Propriedade do ficheiro: CYPE Ingenieros S.A.
- Formato: FIEBDC-3/2016
- Programa: Gerador de preços para construção civil. CYPE Ingenieros, S.A.
- Data: 12/08/2023
- Âmbito geográfico: Angola
- Moeda: AOA
- Custos indirectos: 3 %
- IVA: 18 %

## I Instalações

### II Iluminação

#### III Instalação interior

**III120** Ud Luminária tipo Downlight. Instalação suspensa.
Luminária suspensa tipo Downlight, de 320 mm de diâmetro e 355 mm de altura, para lâmpada fluorescente tripla TC-TEL de 42 W, modelo Miniyes 1x42W TC-TEL Difusor Cristal Transparente "LAMP", com corpo de alumínio extrudido de cor RAL 9006 com equipamento de acendimento electrónico e aletas de arrefecimento; protecção IP20; difusor acetinado; fecho de vidro transparente; sistema de suspensão por cabo de aço de 3x0,75 mm de diâmetro e 4 m de comprimento máximo. Inclusive lâmpadas.
Inclui: Marcação. Montagem, ligação e verificação do seu correcto funcionamento.
Critério de medição de projecto: Número de unidades previstas, segundo documentação gráfica de Projecto.
Critério de medição de obra: Medir-se-á o número de unidades realmente executadas segundo especificações de Projecto.

| Código | Un | Descrição | Rendimento | Preço | Importância |
|---|---|---|---|---|---|
| mt34lam050xbI | Ud | Luminária suspensa tipo Downlight, de 320 mm de diâmetro e 355 mm de altura, para lâmpada fluorescente tripla TC-TEL de 42 W, modelo Miniyes 1x42W TC-TEL Difusor Cristal Transparente "LAMP", com corpo de alumínio extrudido de cor RAL 9006 com equipamento de acendimento electrónico e aletas de arrefecimento; protecção IP20; difusor acetinado; fecho de vidro transparente; sistema de suspensão por cabo de aço de 3x0,75 mm de diâmetro e 4 m de comprimento máximo. (material) | 1 | 142310.23 | 142310.230 |
| mt34tuf020v | Ud | Lâmpada fluorescente compacta TC-TEL de 42 W. (material) | 1 | 8657.28 | 8657.280 |
| mo003 | h | Oficial de 1ª electricista. (mão de obra) | 0.282 | 897.29 | 253.036 |
| mo102 | h | Ajudante de electricista. (mão de obra) | 0.282 | 512.5 | 144.525 |
| % | % | Custos directos complementares | 2 % | 151365.071 | 3027.301 |
|  |  | Custos directos |  |  | 154392.372 |

## Recursos

**mt34lam050xbI** Ud Luminária suspensa tipo Downlight
Dados técnicos: Custo energético 627.494 MJ; Emissão de CO2 46.133 kg
Resíduos:
- embalagem: re150101 Embalagens de papel e cartão. (componente de resíduo); rendimento 0.169 kg; Código LER 15 01 01; Massa do elemento 1 kg; Volume 0.001333 m3
- embalagem: re170203 Plástico. (componente de resíduo); rendimento 0.084 kg; Código LER 17 02 03; Massa do elemento 1 kg; Volume 0.001667 m3
