# Luminária tipo Downlight. Instalação suspensa

- Propriedade do ficheiro: CYPE Ingenieros S.A.
- Formato: FIEBDC-3/2016
- Programa: Gerador de preços para construção civil. CYPE Ingenieros, S.A.
- Data: 12/08/2023
- Âmbito geográfico: Angola
- Moeda: AOA
- Custos indirectos: 3 %
- IVA: 18 %

## I Instalações

### II Iluminação

#### III Instalação interior

**III120** Ud Luminária tipo Downlight. Instalação suspensa.
Luminária suspensa tipo Downlight, de 320 mm de diâmetro e 452 mm de altura, para lâmpada de iodetos metálicos elipsoidal HIE de 70 W, modelo Miniyes 1x70W HIE Reflector "LAMP", com corpo de alumínio extrudido de cor RAL 9006 com equipamento de acendimento magnético e aletas de arrefecimento; protecção IP20; reflector metalizado, acabamento mate; sistema de suspensão por cabo de aço de 3x0,75 mm de diâmetro e 4 m de comprimento máximo. Inclusive lâmpadas.
Inclui: Marcação. Montagem, ligação e verificação do seu correcto funcionamento.
Critério de medição de projecto: Número de unidades previstas, segundo documentação gráfica de Projecto.
Critério de medição de obra: Medir-se-á o número de unidades realmente executadas segundo especificações de Projecto.

| Código | Un | Descrição | Rendimento | Preço | Importância |
|---|---|---|---|---|---|
| mt34lam050Caf | Ud | Luminária suspensa tipo Downlight, de 320 mm de diâmetro e 452 mm de altura, para lâmpada de iodetos metálicos elipsoidal HIE de 70 W, modelo Miniyes 1x70W HIE Reflector "LAMP", com corpo de alumínio extrudido de cor RAL 9006 com equipamento de acendimento magnético e aletas de arrefecimento; protecção IP20; reflector metalizado, acabamento mate; sistema de suspensão por cabo de aço de 3x0,75 mm de diâmetro e 4 m de comprimento máximo. (material) | 1 | 127509.4 | 127509.400 |
| mt34lhb010g | Ud | Lâmpada de iodetos metálicos elipsoidal HIE, de 70 W. (material) | 1 | 74178.29 | 74178.290 |
| mo003 | h | Oficial de 1ª electricista. (mão de obra) | 0.282 | 897.29 | 253.036 |
| mo102 | h | Ajudante de electricista. (mão de obra) | 0.282 | 512.5 | 144.525 |
| % | % | Custos directos complementares | 2 % | 202085.251 | 4041.705 |
|  |  | Custos directos |  |  | 206126.956 |

## Recursos

**mt34lam050Caf** Ud Luminária suspensa tipo Downlight
Dados técnicos: Custo energético 627.003 MJ; Emissão de CO2 46.100 kg
Resíduos:
- embalagem: re150101 Embalagens de papel e cartão. (componente de resíduo); rendimento 0.159 kg; Código LER 15 01 01; Massa do elemento 1 kg; Volume 0.001333 m3
- embalagem: re170203 Plástico. (componente de resíduo); rendimento 0.079 kg; Código LER 17 02 03; Massa do elemento 1 kg; Volume 0.001667 m3
