# Luminária encastrada

- Propriedade do ficheiro: CYPE Ingenieros S.A.
- Formato: FIEBDC-3/2016
- Programa: Gerador de preços para construção civil. CYPE Ingenieros, S.A.
- Data: 09/08/2022
- Âmbito geográfico: Angola
- Moeda: AOA
- Custos indirectos: 3 %
- IVA: 18 %

## I Instalações

### II Iluminação

#### III Instalação interior

**III130** Ud Luminária encastrada.
Luminária rectangular de luz reflectida, de 1196x596x104 mm, para 2 lâmpadas fluorescentes T5 de 54 W; corpo de luminária de chapa de aço, acabamento lacado mate, de cor branca; óptica formada por reflector assimétrico de chapa de aço, acabamento lacado mate, de cor branca e difusor de chapa de aço microperfurada; balastro electrónico; protecção IP20 e isolamento classe F. Instalação encastrada. Inclusive lâmpadas.
Critérios considerados na determinação do preço da unidade de obra: O preço não inclui os trabalhos auxiliares de pedreiro para instalações.
Inclui: Marcação. Montagem, ligação e verificação do seu correcto funcionamento.
Critério de medição de projecto: Número de unidades previstas, segundo documentação gráfica de Projecto.
Critério de medição de obra: Medir-se-á o número de unidades realmente executadas segundo especificações de Projecto.

| Código | Un | Descrição | Rendimento | Preço | Importância |
|---|---|---|---|---|---|
| mt34lam070pj | Ud | Luminária rectangular de luz reflectida, de 1196x596x104 mm, para 2 lâmpadas fluorescentes T5 de 54 W; corpo de luminária de chapa de aço, acabamento lacado mate, de cor branca; óptica formada por reflector assimétrico de chapa de aço, acabamento lacado mate, de cor branca e difusor de chapa de aço microperfurada; balastro electrónico; protecção IP20 e isolamento classe F, para encastrar. (material) | 1 | 190980 | 190980.000 |
| mt34tuf010g | Ud | Tubo fluorescente T5 de 54 W. (material) | 2 | 5021.23 | 10042.460 |
| mo003 | h | Oficial de 1ª electricista. (mão de obra) | 0.566 | 805.94 | 456.162 |
| mo102 | h | Ajudante de electricista. (mão de obra) | 0.566 | 459.9 | 260.303 |
| % | % | Custos directos complementares | 2 % | 201738.925 | 4034.779 |
|  |  | Custos directos |  |  | 205773.704 |

## Recursos

**mt34lam070pj** Ud Luminária rectangular de luz reflectida
Dados técnicos: Custo energético 64.847 MJ; Emissão de CO2 3.493 kg
Resíduos:
- embalagem: re150101 Embalagens de papel e cartão. (componente de resíduo); rendimento 0.18 kg; Código LER 15 01 01; Massa do elemento 1 kg; Volume 0.001333 m3
- embalagem: re170203 Plástico. (componente de resíduo); rendimento 0.09 kg; Código LER 17 02 03; Massa do elemento 1 kg; Volume 0.001667 m3
