# Luminária encastrada

- Propriedade do ficheiro: CYPE Ingenieros S.A.
- Formato: FIEBDC-3/2016
- Programa: Gerador de preços para construção civil. CYPE Ingenieros, S.A.
- Data: 09/08/2022
- Âmbito geográfico: Angola
- Moeda: AOA
- Custos indirectos: 3 %
- IVA: 18 %

## I Instalações

### II Iluminação

#### III Instalação interior

**III130** Ud Luminária encastrada.
Luminária rectangular, de 1200x300 mm, para 2 lâmpadas fluorescentes T5 de 28 W, rendimento 62%; corpo de luminária de chapa de aço acabamento termoesmaltado de cor branca; óptica formada por lâminas longitudinais e transversais parabólicas de chapa de aço acabamento termoesmaltado de cor branca; balastro electrónico; protecção IP20 e isolamento classe F. Instalação encastrada. Inclusive lâmpadas.
Critérios considerados na determinação do preço da unidade de obra: O preço não inclui os trabalhos auxiliares de pedreiro para instalações.
Inclui: Marcação. Montagem, ligação e verificação do seu correcto funcionamento.
Critério de medição de projecto: Número de unidades previstas, segundo documentação gráfica de Projecto.
Critério de medição de obra: Medir-se-á o número de unidades realmente executadas segundo especificações de Projecto.

| Código | Un | Descrição | Rendimento | Preço | Importância |
|---|---|---|---|---|---|
| mt34ode180ve | Ud | Luminária rectangular, de 1200x300 mm, para 2 lâmpadas fluorescentes T5 de 28 W, rendimento 62%; corpo de luminária de chapa de aço acabamento termoesmaltado de cor branca; óptica formada por lâminas longitudinais e transversais parabólicas de chapa de aço acabamento termoesmaltado de cor branca; balastro electrónico; protecção IP20 e isolamento classe F, para encastrar. (material) | 1 | 104749 | 104749.000 |
| mt34tuf010c | Ud | Tubo fluorescente T5 de 28 W. (material) | 2 | 3905.41 | 7810.820 |
| mo003 | h | Oficial de 1ª electricista. (mão de obra) | 0.566 | 805.94 | 456.162 |
| mo102 | h | Ajudante de electricista. (mão de obra) | 0.566 | 459.9 | 260.303 |
| % | % | Custos directos complementares | 2 % | 113276.285 | 2265.526 |
|  |  | Custos directos |  |  | 115541.811 |

## Recursos

**mt34ode180ve** Ud Luminária rectangular
Dados técnicos: Custo energético 43.512 MJ; Emissão de CO2 2.362 kg
Resíduos:
- embalagem: re150101 Embalagens de papel e cartão. (componente de resíduo); rendimento 0.146 kg; Código LER 15 01 01; Massa do elemento 1 kg; Volume 0.001333 m3
- embalagem: re170203 Plástico. (componente de resíduo); rendimento 0.073 kg; Código LER 17 02 03; Massa do elemento 1 kg; Volume 0.001667 m3
