# Luminária. Instalação em superfície

- Propriedade do ficheiro: CYPE Ingenieros S.A.
- Formato: FIEBDC-3/2016
- Programa: Gerador de preços para construção civil. CYPE Ingenieros, S.A.
- Data: 12/08/2023
- Âmbito geográfico: Angola
- Moeda: AOA
- Custos indirectos: 3 %
- IVA: 18 %

## I Instalações

### II Iluminação

#### III Instalação interior

**III140** Ud Luminária. Instalação em superfície.
Luminária quadrada, de 652x652x100 mm, para 4 lâmpadas fluorescentes TL de 18 W, com corpo de luminária de chapa de aço, acabamento lacado, de cor branca, cantoneiras de ABS e lâminas transversais estriadas; reflector de alumínio, acabamento brilhante; balastro magnético; protecção IP20 e isolamento classe F. Instalação em superfície. Inclusive lâmpadas.
Inclui: Marcação. Montagem, ligação e verificação do seu correcto funcionamento.
Critério de medição de projecto: Número de unidades previstas, segundo documentação gráfica de Projecto.
Critério de medição de obra: Medir-se-á o número de unidades realmente executadas segundo especificações de Projecto.

| Código | Un | Descrição | Rendimento | Preço | Importância |
|---|---|---|---|---|---|
| mt34lam120cs | Ud | Luminária quadrada, de 652x652x100 mm, para 4 lâmpadas fluorescentes TL de 18 W, com corpo de luminária de chapa de aço, acabamento lacado, de cor branca, cantoneiras de ABS e lâminas transversais estriadas; reflector de alumínio, acabamento brilhante; balastro magnético; protecção IP20 e isolamento classe F, para instalar na superfície. (material) | 1 | 101712.26 | 101712.260 |
| mt34tuf010k | Ud | Tubo fluorescente TL de 18 W. (material) | 4 | 6958.64 | 27834.560 |
| mo003 | h | Oficial de 1ª electricista. (mão de obra) | 0.211 | 897.29 | 189.328 |
| mo102 | h | Ajudante de electricista. (mão de obra) | 0.211 | 512.5 | 108.138 |
| % | % | Custos directos complementares | 2 % | 129844.286 | 2596.886 |
|  |  | Custos directos |  |  | 132441.172 |

## Recursos

**mt34lam120cs** Ud Luminária quadrada
Dados técnicos: Custo energético 361.295 MJ; Emissão de CO2 23.666 kg
Resíduos:
- embalagem: re150101 Embalagens de papel e cartão. (componente de resíduo); rendimento 0.141 kg; Código LER 15 01 01; Massa do elemento 1 kg; Volume 0.001333 m3
- embalagem: re170203 Plástico. (componente de resíduo); rendimento 0.071 kg; Código LER 17 02 03; Massa do elemento 1 kg; Volume 0.001667 m3
