# Fornecimento e instalação em superfície de canalização de protecção de cablagem

- Propriedade do ficheiro: CYPE INGENIEROS, S.A.
- Formato: FIEBDC-3/2002
- Âmbito geográfico: Angola
- Moeda: AOA
- Custos indirectos: 3.00 %
- IVA: 18.00 %

**IOD020** m Fornecimento e instalação em superfície de canalização de protecção de cablagem, formada por tubo rígido de PVC VD-F de 110 mm de diâmetro exterior, resistência à compressão 1250 N. Inclusive abraçadeiras e elementos de fixação.
Fornecimento e instalação em superfície de canalização de protecção de cablagem, formada por tubo rígido de PVC VD-F de 110 mm de diâmetro exterior, resistência à compressão 1250 N. Inclusive abraçadeiras e elementos de fixação.
Inclui: Marcação e traçado da linha. Colocação e fixação de tubos.
Critério de medição de projecto: Comprimento medido segundo documentação gráfica de Projecto.
Critério de medição de obra: Medir-se-á o comprimento realmente executado segundo especificações de Projecto.

| Código | Un | Descrição | Rendimento | Preço | Importância |
|---|---|---|---|---|---|
| mt35tpt010te | m | Tubo rígido de PVC VD-F de 110 mm de diâmetro exterior e 3 mm de espessura. Resistência à compressão 1250 N, resistência ao impacto 6 joules, temperatura de trabalho -25°C até 90°C, classificação 4442, segundo NP EN 61386-1 e NP EN 61386-21, com o preço incrementado em 20% relativamente a acessórios e peças especiais. (material) | 1.000 | 5774.52 | 5774.52 |
| mo006 | h | Oficial de 1ª instalador de redes e equipamentos de detecção e segurança. (mão de obra) | 0.270 | 630.15 | 170.14 |
| mo105 | h | Ajudante de instalador de redes e equipamentos de detecção e segurança. (mão de obra) | 0.270 | 357.20 | 96.44 |
| % | % | Custos directos complementares | 2 % | 6041.10 | 120.82 |
|  |  | Custos directos |  |  | 6161.92 |
