# Chapéu de ABS, para conduta de saída de 125 mm de diâmetro exterior, acabamento liso, cor castanho, com rede de protecção, rufo de chumbo de 500x500 mm e pescoço de ligação à conduta com junta

- Propriedade do ficheiro: CYPE INGENIEROS, S.A.
- Formato: FIEBDC-3/2002
- Âmbito geográfico: Angola
- Moeda: AOA
- Custos indirectos: 3.00 %
- IVA: 18.00 %

**IVM060** Ud Chapéu de ABS, para conduta de saída de 125 mm de diâmetro exterior, acabamento liso, cor castanho, com rede de protecção, rufo de chumbo de 500x500 mm e pescoço de ligação à conduta com junta.
Chapéu de ABS, para conduta de saída de 125 mm de diâmetro exterior, acabamento liso, cor castanho, com rede de protecção, rufo de chumbo de 500x500 mm e pescoço de ligação à conduta com junta.
Inclui: Marcação. Colocação.
Critério de medição de projecto: Número de unidades previstas, segundo documentação gráfica de Projecto.
Critério de medição de obra: Medir-se-á o número de unidades realmente executadas segundo especificações de Projecto.

| Código | Un | Descrição | Rendimento | Preço | Importância |
|---|---|---|---|---|---|
| mt42cvc120b | Ud | Chapéu de ABS, para conduta de saída de 125 mm de diâmetro exterior, acabamento liso, cor castanho, com rede de protecção, rufo de chumbo de 500x500 mm e pescoço de ligação à conduta com junta. (material) | 1.000 | 28979.70 | 28979.70 |
| mo020 | h | Oficial de 1ª construção. (mão de obra) | 0.214 | 612.02 | 130.97 |
| mo112 | h | Operário especializado construção. (mão de obra) | 0.107 | 349.18 | 37.36 |
| % | % | Custos directos complementares | 2 % | 29148.03 | 582.96 |
|  |  | Custos directos |  |  | 29730.99 |
