# Chapéu contra a chuva de chapa galvanizada

- Propriedade do ficheiro: CYPE INGENIEROS, S.A.
- Formato: FIEBDC-3/2002
- Âmbito geográfico: Angola
- Moeda: AOA
- Custos indirectos: 3.00 %
- IVA: 18.00 %

**IVM060** Ud Chapéu contra a chuva de chapa galvanizada, para conduta de saída de 500 mm de diâmetro exterior em cobertura inclinada de telha, acabamento liso, com rede de protecção contra a entrada de folhas e pássaros, rufo de chumbo e pescoço de ligação à conduta.
Chapéu contra a chuva de chapa galvanizada, para conduta de saída de 500 mm de diâmetro exterior em cobertura inclinada de telha, acabamento liso, com rede de protecção contra a entrada de folhas e pássaros, rufo de chumbo e pescoço de ligação à conduta.
Inclui: Marcação. Colocação.
Critério de medição de projecto: Número de unidades previstas, segundo documentação gráfica de Projecto.
Critério de medição de obra: Medir-se-á o número de unidades realmente executadas segundo especificações de Projecto.

| Código | Un | Descrição | Rendimento | Preço | Importância |
|---|---|---|---|---|---|
| mt42svs270tj | Ud | Chapéu contra a chuva de chapa galvanizada, para conduta de saída de 500 mm de diâmetro exterior em cobertura inclinada de telha, acabamento liso, com rede de protecção contra a entrada de folhas e pássaros, rufo de chumbo e pescoço de ligação à conduta. (material) | 1.000 | 226420.20 | 226420.20 |
| mo020 | h | Oficial de 1ª construção. (mão de obra) | 0.329 | 612.02 | 201.35 |
| mo112 | h | Operário especializado construção. (mão de obra) | 0.164 | 349.18 | 57.27 |
| % | % | Custos directos complementares | 2 % | 226678.82 | 4533.58 |
|  |  | Custos directos |  |  | 231212.40 |
