# Abertura para ventilação

- Propriedade do ficheiro: CYPE Ingenieros S.A.
- Formato: FIEBDC-3/2016
- Programa: Gerador de preços para construção civil. CYPE Ingenieros, S.A.
- Data: 17/04/2024
- Âmbito geográfico: Angola
- Moeda: AOA
- Custos indirectos: 3 %
- IVA: 18 %

## I Instalações

### IV Ventilação

#### IVN Ventilação natural

**IVN010** Ud Abertura para ventilação.
Abertura de admissão directa através de parede de fachada composta por grelha de exterior para instalações de ventilação, aro frontal e lâminas de chapa perfilada de aço galvanizado, de 2000x330 mm, tela metálica de aço galvanizado com malha de 20x20 mm. Inclusive elementos de fixação.
Inclui: Marcação. Colocação e fixação.
Critério de medição de projecto: Número de unidades previstas, segundo documentação gráfica de Projecto.
Critério de medição de obra: Medir-se-á o número de unidades realmente executadas segundo especificações de Projecto.

| Código | Un | Descrição | Rendimento | Preço | Importância |
|---|---|---|---|---|---|
| mt42trx370ai1 | Ud | Grelha de exterior para instalações de ventilação, aro frontal e lâminas de chapa perfilada de aço galvanizado, de 2000x330 mm, tela metálica de aço galvanizado com malha de 20x20 mm, com elementos de fixação. (material) | 1 | 421746.51 | 421746.510 |
| mo020 | h | Oficial de 1ª construção. (mão de obra) | 0.708 | 1028.94 | 728.490 |
| mo113 | h | Operário não qualificado construção. (mão de obra) | 0.708 | 581.64 | 411.801 |
| % | % | Custos directos complementares | 2 % | 422886.801 | 8457.736 |
|  |  | Custos directos |  |  | 431344.537 |

## Recursos

**mt42trx370ai1** Ud Grelha de exterior para instalações de ventilação
Dados técnicos: Custo energético 281.402 MJ; Emissão de CO2 28.388 kg
Resíduos:
- embalagem: re150101 Embalagens de papel e cartão. (componente de resíduo); rendimento 0.18 kg; Código LER 15 01 01; Massa do elemento 1 kg; Volume 0.001333 m3
- embalagem: re170203 Plástico. (componente de resíduo); rendimento 0.09 kg; Código LER 17 02 03; Massa do elemento 1 kg; Volume 0.001667 m3
