# Alteração do sentido de abertura de porta interior de madeira e substituição das ferragens existentes por ferragens de fecho de latão e puxador par sobre espelho rectangular de latão preto brilho

- Propriedade do ficheiro: CYPE INGENIEROS, S.A.
- Formato: FIEBDC-3/2002
- Âmbito geográfico: Angola
- Custos indirectos: 3.00 %
- IVA: 18.00 %

**LPM100** Ud Alteração do sentido de abertura de porta interior de madeira e substituição das ferragens existentes por ferragens de fecho de latão e puxador par sobre espelho rectangular de latão preto brilho, série básica.
Alteração do sentido de abertura de porta interior de madeira e substituição das ferragens existentes por ferragens de fecho de latão e puxador par sobre espelho rectangular de latão preto brilho, série básica. Incluindo desmontagem da folha e respectivas fechaduras, reparação dos aros e pré-aros, implantação e colocação dos pernos, montagem e ajuste da folha, e limpeza final. Totalmente montada e testada.
Inclui: Desmontagem dos elementos. Remoção das ferragens deterioradas. Reparação do pré-aro. Marcação e colocação dos pernos. Montagem dos elementos. Ajuste da folha. Limpeza dos restos da obra.
Critério de medição de projecto: Número de unidades previstas, segundo documentação gráfica de Projecto.
Critério de medição de obra: Medir-se-á o número de unidades realmente executadas segundo especificações de Projecto.

| Código | Un | Descrição | Rendimento | Preço | Importância |
|---|---|---|---|---|---|
| mt23ibl010p | Ud | Dobradiça de 100x58 mm, com remate, em latão preto brilho, para porta interior. (material) | 3.000 | 0.93 | 2.79 |
| mt23ppb031 | Ud | Parafuso de latão 21/35 mm. (material) | 18.000 | 0.08 | 1.44 |
| mt23ppb200 | Ud | Fechadura de embutir, frente, acessórios e parafusos de fixação, para porta interior, segundo EN 12209. (material) | 1.000 | 14.26 | 14.26 |
| mt23hbl010aa | Ud | Jogo de puxador par e espelho rectangular de latão preto brilho, série básica, para porta interior. (material) | 1.000 | 10.26 | 10.26 |
| mo017 | h | Oficial de 1ª carpinteiro. (mão de obra) | 0.722 | 2.99 | 2.16 |
| % | % | Custos directos complementares | 2 % | 30.91 | 0.62 |
|  |  | Custos directos |  |  | 31.53 |
