# Persiana de réguas de segurança de alumínio extrudido de 60 mm, imitação de madeira, equipada com eixo, discos, cápsulas e todos os seus acessórios, com accionamento manual com fita e recolhedor

- Propriedade do ficheiro: CYPE INGENIEROS, S.A.
- Formato: FIEBDC-3/2002
- Âmbito geográfico: Angola
- Moeda: AOA
- Custos indirectos: 3.00 %
- IVA: 18.00 %

**LSP010** m² Persiana de réguas de segurança de alumínio extrudido de 60 mm, imitação de madeira, equipada com eixo, discos, cápsulas e todos os seus acessórios, com accionamento manual com fita e recolhedor.
Persiana enrolável de réguas de segurança de alumínio extrudido de 60 mm, imitação de madeira, equipada com eixo, discos, cápsulas e todos os seus acessórios, com accionamento manual com fita e recolhedor, em caixa de estore já realizada. Totalmente montada e testada.
Inclui: Introdução da persiana pelos perfis guia em todo o comprimento dos mesmos. Encaixe do eixo do rolo nos suportes dispostos na caixa de estore. Amarração da fita ao bombo. Enrolamento da persiana. Amarração da fita ao recolhedor. Colocação do recolhedor na caixa correspondente.
Critério de medição de projecto: Superfície da abertura a fechar, medida segundo documentação gráfica de Projecto.
Critério de medição de obra: Medir-se-á, com as dimensões da abertura, a superfície realmente executada segundo especificações de Projecto.

| Código | Un | Descrição | Rendimento | Preço | Importância |
|---|---|---|---|---|---|
| mt25per020f | m² | Persiana enrolável de réguas de alumínio extrudido (de segurança), de 60 mm de altura, imitação madeira, equipada com eixo, discos, cápsulas e todos os seus acessórios, segundo EN 13659. (material) | 1.050 | 52574.38 | 55203.10 |
| mt24per005a | Ud | Kit de fita e recolhedor, com acessórios e mecanismos para accionamento manual de persiana enrolável. (material) | 1.000 | 6404.74 | 6404.74 |
| mo011 | h | Oficial de 1ª montador. (mão de obra) | 0.208 | 630.15 | 131.07 |
| mo080 | h | Ajudante de montador. (mão de obra) | 0.208 | 357.82 | 74.43 |
| % | % | Custos directos complementares | 2 % | 61813.34 | 1236.27 |
|  |  | Custos directos |  |  | 63049.61 |
