# Gelosia fixa com ligações de alumínio e lâminas orientáveis realizadas com placa laminada compacta de alta pressão (HPL) Meteon FR "TRESPA"

- Propriedade do ficheiro: CYPE INGENIEROS, S.A.
- Formato: FIEBDC-3/2002
- Âmbito geográfico: Angola
- Moeda: AOA
- Custos indirectos: 3.00 %
- IVA: 18.00 %

**LSZ051** m² Gelosia fixa com ligações de alumínio e lâminas orientáveis realizadas com placa laminada compacta de alta pressão (HPL) Meteon FR "TRESPA", de 13 mm de espessura, montada através de ancoragem mecânica com buchas de nylon e parafusos de aço.
Gelosia fixa com lâminas orientáveis realizadas com placa laminada compacta de alta pressão (HPL) Meteon FR "TRESPA", de 13 mm de espessura, 1200 mm de largura máxima, textura acetinada: SATIN e acabamento Wood Decors NW01 Loft Grey, colocada sobre substrutura composta por elementos de alumínio, eixos de rotação de aço inoxidável e aro de perfis tubulares lacados. Inclusive barras para fixação através de aparafusamento em alvenaria com buchas de nylon e parafusos de aço, elaboração em oficina, e ajuste final em obra.
Inclui: Marcação. Nivelamento. Resolução das uniões da subestrutura aos paramentos. Montagem de elementos complementares.
Critério de medição de projecto: Superfície medida segundo documentação gráfica de Projecto, descontando as aberturas de superfície maior de 3 m².
Critério de medição de obra: Medir-se-á a superfície realmente executada segundo especificações de Projecto, descontando as aberturas de superfície maior de 3 m².

| Código | Un | Descrição | Rendimento | Preço | Importância |
|---|---|---|---|---|---|
| mt26aaa033a | Ud | Ancoragem mecânica com bucha de nylon e parafuso de aço galvanizado, de cabeça em forma de avelã. (material) | 4.000 | 123.83 | 495.32 |
| mt12prt200ia | m² | Gelosia fixa de lâminas orientáveis realizada com placa laminada compacta de alta pressão (HPL) Meteon FR "TRESPA", tipo Wood Decors, acabamento NW01 Loft Grey, textura acetinada Satin, Euroclasse B-s2, d0 de reacção ao fogo, à base de resinas termoendurecíveis e fibras de madeira, com superfície decorativa EBC (Electron Beam Curing). (material) | 1.000 | 116476.60 | 116476.60 |
| mq06hor010 | h | Betoneira. (equipamento) | 0.006 | 223.43 | 1.34 |
| mo018 | h | Oficial de 1ª serralheiro. (mão de obra) | 0.552 | 620.59 | 342.57 |
| mo059 | h | Ajudante de serralheiro. (mão de obra) | 0.552 | 358.84 | 198.08 |
| % | % | Custos directos complementares | 2 % | 117513.91 | 2350.28 |
|  |  | Custos directos |  |  | 119864.19 |
