# Pastilha anti-vibração de borracha com orifício central, de 70x70x25 mm e 200 kg de carga máxima

- Propriedade do ficheiro: CYPE INGENIEROS, S.A.
- Formato: FIEBDC-3/2002
- Âmbito geográfico: Angola
- Custos indirectos: 3.00 %
- IVA: 18.00 %

**NAI010** Ud Pastilha anti-vibração de borracha com orifício central, de 70x70x25 mm e 200 kg de carga máxima.
Fornecimento e colocação de pastilha anti-vibração de borracha com orifício central de 20 mm de diâmetro, de 70x70x25 mm e 200 kg de carga máxima. Totalmente montada.
Inclui: Marcação. Colocação da pastilha anti-vibração.
Critério de medição de projecto: Número de unidades previstas, segundo documentação gráfica de Projecto.
Critério de medição de obra: Medir-se-á o número de unidades realmente executadas segundo especificações de Projecto.

| Código | Un | Descrição | Rendimento | Preço | Importância |
|---|---|---|---|---|---|
| mt42www090i | Ud | Pastilha anti-vibração de borracha com orifício central de 20 mm de diâmetro, de 70x70x25 mm e 200 kg de carga máxima. (material) | 1.000 | 2.53 | 2.53 |
| mo054 | h | Oficial de 1ª montador de isolamentos. (mão de obra) | 0.136 | 2.99 | 0.41 |
| mo101 | h | Ajudante de montador de isolamentos. (mão de obra) | 0.136 | 1.98 | 0.27 |
| % | % | Custos directos complementares | 2 % | 3.21 | 0.06 |
|  |  | Custos directos |  |  | 3.27 |
