# Isolamento entre placas no revestimento interior de placas (não incluídas neste preço), formado por tela sintética com base polimérica de alta densidade, 2 mm de espessura, fixado com cola

- Propriedade do ficheiro: CYPE INGENIEROS, S.A.
- Formato: FIEBDC-3/2002
- Âmbito geográfico: Angola
- Custos indirectos: 3.00 %
- IVA: 18.00 %

**NAO040** m² Isolamento entre placas no revestimento interior de placas (não incluídas neste preço), formado por tela sintética com base polimérica de alta densidade, 2 mm de espessura, fixado com cola.
Fornecimento e colocação de isolamento entre placas no revestimento interior de placas (não incluído neste preço), formado por tela sintética com base polimérica de alta densidade, 2 mm de espessura, fixado com cola. Incluindo p/p de cortes, fixações e limpeza.
Inclui: Corte e preparação do isolamento. Colocação do isolamento na placa já montada.
Critério de medição de projecto: Superfície medida segundo documentação gráfica de Projecto.
Critério de medição de obra: Medir-se-á a superfície realmente executada segundo especificações de Projecto.

| Código | Un | Descrição | Rendimento | Preço | Importância |
|---|---|---|---|---|---|
| mt16npg030a | m² | Tela sintética com base polimérica de alta densidade, 2 mm de espessura. (material) | 1.050 | 6.60 | 6.93 |
| mt16npg031 | kg | Cola. (material) | 0.300 | 10.62 | 3.19 |
| mo054 | h | Oficial de 1ª montador de isolamentos. (mão de obra) | 0.135 | 2.99 | 0.40 |
| mo101 | h | Ajudante de montador de isolamentos. (mão de obra) | 0.135 | 1.98 | 0.27 |
| % | % | Custos directos complementares | 2 % | 10.79 | 0.22 |
|  |  | Custos directos |  |  | 11.01 |
