# Junta de dilatação em cobertura plana acessível, não ventilada. Impermeabilização com lâminas de PVC

- Propriedade do ficheiro: CYPE Ingenieros S.A.
- Formato: FIEBDC-3/2016
- Programa: Gerador de preços para construção civil. CYPE Ingenieros, S.A.
- Data: 17/04/2024
- Âmbito geográfico: Angola
- Moeda: AOA
- Custos indirectos: 3 %
- IVA: 18 %

## Q Coberturas

### QA Planas acessíveis, não ventiladas

#### QAF Pontos singulares

**QAF012** m Junta de dilatação em cobertura plana acessível, não ventilada. Impermeabilização com lâminas de PVC.
Junta de dilatação em cobertura plana acessível, não ventilada, com pavimento fixo, tipo invertida. Impermeabilização: banda de reforço de lâmina impermeabilizante flexível de PVC-P, (fv), de 1,2 mm de espessura, com armadura de véu de fibra de vidro, e com resistência à intempérie, colocada solta sobre a camada separadora, formando um fole sem aderir na zona da junta; fundo de juntas para vedação em cordões de polietileno expandido, de 20 mm de diâmetro; e banda de acabamento de lâmina impermeabilizante flexível de PVC-P, (fv), de 1,2 mm de espessura, com armadura de véu de fibra de vidro, e com resistência à intempérie fixada com sobreposição através de soldadura térmica à impermeabilização contínua da cobertura, formando um fole sem aderir na zona da junta, sobre o cordão de enchimento.
Inclui: Limpeza e preparação da superfície. Colocação da banda de reforço. Colocação do cordão de enchimento no interior da junta. Colocação da banda de acabamento.
Critério de medição de projecto: Comprimento medido em projecção horizontal, segundo documentação gráfica de Projecto.
Critério de medição de obra: Medir-se-á, em projecção horizontal, o comprimento realmente executado segundo especificações de Projecto.

| Código | Un | Descrição | Rendimento | Preço | Importância |
|---|---|---|---|---|---|
| mt15dac010c | m² | Lâmina impermeabilizante flexível de PVC-P, (fv), de 1,2 mm de espessura, com armadura de véu de fibra de vidro, e com resistência à intempérie, segundo EN 13956. (material) | 1 | 12986.56 | 12986.560 |
| mt15sja030bb | m | Fundo de juntas para vedação em cordões de polietileno expandido, de 20 mm de diâmetro, para limitar a profundidade da junta de dilatação. (material) | 1.05 | 290.87 | 305.414 |
| mo029 | h | Oficial de 1ª aplicador de lâminas impermeabilizantes. (mão de obra) | 0.172 | 1028.94 | 176.978 |
| mo067 | h | Ajudante de aplicador de lâminas impermeabilizantes. (mão de obra) | 0.172 | 604.97 | 104.055 |
| % | % | Custos directos complementares | 2 % | 13573.007 | 271.460 |
|  |  | Custos directos |  |  | 13844.467 |

Resíduos:
- colocação: mt15dac010c; factor de resíduo 0.0434167
- colocação: mt15sja030bb; factor de resíduo 0.044

## Recursos

**mt15dac010c** m² Lâmina impermeabilizante flexível de PVC-P
Dados técnicos: Custo energético 123.245 MJ; Emissão de CO2 4.400 kg; Código LER 17 06 04; Massa do elemento 1.5 kg; Volume 0.0025 m3
Resíduos:
- embalagem: re170203 Plástico. (componente de resíduo); rendimento 0.026 kg; Código LER 17 02 03; Massa do elemento 1 kg; Volume 0.001667 m3

**mt15sja030bb** m Fundo de juntas para vedação em cordões de polietileno expandido
Dados técnicos: Custo energético 8.448 MJ; Emissão de CO2 0.033 kg; Código LER 17 02 03; Massa do elemento 0.022 kg; Volume 0.000037 m3
Resíduos:
- embalagem: re170201 Madeira. (componente de resíduo); rendimento 0.04 kg; Código LER 17 02 01; Massa do elemento 1 kg; Volume 0.000909 m3
