# Beirado decorativo formado por cachorros de madeira e pranchas cerâmicas

- Propriedade do ficheiro: CYPE INGENIEROS, S.A.
- Formato: FIEBDC-3/2002
- Âmbito geográfico: Angola
- Moeda: AOA
- Custos indirectos: 3.00 %
- IVA: 18.00 %

**QRA010** m Beirado decorativo formado por cachorros de madeira e pranchas cerâmicas.
Beirado decorativo no telhado, formado por cachorros de madeira de 80x10x15 cm separados 50 cm, pranchas cerâmicas de 50x20x3 cm, camada de compressão de 3 cm de espessura de betão simples C20/25 (X0(P); D12; S2; Cl 1,0), emboço entre cachorros com argamassa de cimento, confeccionada em obra, com aditivo hidrófugo, dosificação 1:3 e remate.
Inclui: Marcação na laje dos elementos componentes do beirado. Colocação de cachorros. Formação do painel. Descarga, espalhamento e nivelamento com réguas da camada de argamassa de regularização. Emboço.
Critério de medição de projecto: Comprimento da borda da vertente, medida pela sua face exterior, segundo documentação gráfica de Projecto.
Critério de medição de obra: Medir-se-á, pelo seu maior desenvolvimento linear, o comprimento realmente executado segundo especificações de Projecto.

| Código | Un | Descrição | Rendimento | Preço | Importância |
|---|---|---|---|---|---|
| mt13anm010 | Ud | Cachorro de madeira, 80x10x15 cm. (material) | 2.150 | 4415.00 | 9492.25 |
| mt04lcg020a | Ud | Painel cerâmico furado com ligação macho-fêmea, para revestir, 50x20x3 cm, com com as testas rectas. (material) | 4.000 | 38.05 | 152.20 |
| mt10hmf020qa | m³ | Betão simples C20/25 (X0(P); D12; S2; Cl 1,0), fabricado em central, segundo NP EN 206-1. (material) | 0.030 | 19242.13 | 577.26 |
| mt08aaa010a | m³ | Água. (material) | 0.006 | 213.08 | 1.28 |
| mt01arg005a | t | Areia de pedreira, para argamassa preparada em obra. (material) | 0.030 | 2242.28 | 67.27 |
| mt08cem000l | kg | Cimento cinzento em sacos. (material) | 9.000 | 14.21 | 127.89 |
| mt08adt010 | kg | Aditivo hidrófugo para impermeabilização de argamassas ou betões. (material) | 0.180 | 170.47 | 30.68 |
| mt27plj010b | l | Primário vedante para exterior, formulado com resinas alcídicas e pigmentos seleccionados, cor branca, para aplicar com trincha, rolo ou pistola. (material) | 0.190 | 6295.44 | 1196.13 |
| mt27bsj010d | l | Verniz sintético para exterior, a poro fechado, acabamento acetinado, à base de resinas alcídicas e filtros ultravioleta, incolor, de secagem rápida aplicada com trincha, rolo ou pistola. (material) | 0.090 | 6787.27 | 610.85 |
| mq06hor010 | h | Betoneira. (equipamento) | 0.022 | 223.43 | 4.92 |
| mo020 | h | Oficial de 1ª construção. (mão de obra) | 0.977 | 612.02 | 597.94 |
| mo077 | h | Ajudante de construção. (mão de obra) | 1.211 | 357.82 | 433.32 |
| mo038 | h | Oficial de 1ª pintor. (mão de obra) | 0.376 | 612.02 | 230.12 |
| % | % | Custos directos complementares | 2 % | 13522.11 | 270.44 |
|  |  | Custos directos |  |  | 13792.55 |
