# Forro de condutas de instalações em cobertura plana, através de alvenaria de tijolo cerâmico furado para revestir, de 0,25 m² de secção e 1 m de altura

- Propriedade do ficheiro: CYPE INGENIEROS, S.A.
- Formato: FIEBDC-3/2002
- Âmbito geográfico: Angola
- Moeda: AOA
- Custos indirectos: 3.00 %
- IVA: 18.00 %

**QRF010** Ud Forro de condutas de instalações em cobertura plana, através de alvenaria de tijolo cerâmico furado para revestir, de 0,25 m² de secção e 1 m de altura.
Formação de alvenaria de tijolo cerâmico furado para revestir, de 0,25 m² de secção e 1 m de altura, assente e rebocada exteriormente com argamassa de cimento, confeccionada em obra, dosificação 1:6, para forragem de condutas de instalações situadas em cobertura plana. Incluindo p/p de desperdícios e roturas, esperas e execução de encontros e pontos singulares.
Inclui: Marcação na laje das paredes a realizar. Colocação e aprumo de prumos de referência. Colocação dos tijolos, previamente humedecidos, por fiadas inteiras. Correcção de falhas de juntas e limpeza. Emboço da superfície.
Critério de medição de projecto: Número de unidades previstas, segundo documentação gráfica de Projecto.
Critério de medição de obra: Medir-se-á o número de unidades realmente executadas segundo especificações de Projecto.

| Código | Un | Descrição | Rendimento | Preço | Importância |
|---|---|---|---|---|---|
| mt04lpt010c | Ud | Tijolo cerâmico furado duplo, para revestir, 30x20x9 cm, para utilização em alvenaria protegida (peça P), densidade 746 kg/m³, segundo NP EN 771-1. (material) | 70.000 | 17.47 | 1222.90 |
| mt08aaa010a | m³ | Água. (material) | 0.020 | 212.68 | 4.25 |
| mt01arg005a | t | Areia de pedreira, para argamassa preparada em obra. (material) | 0.112 | 2238.09 | 250.67 |
| mt08cem000l | kg | Cimento cinzento em sacos. (material) | 17.200 | 14.18 | 243.90 |
| mq06hor010 | h | Betoneira. (equipamento) | 0.056 | 222.99 | 12.49 |
| mo020 | h | Oficial de 1ª construção. (mão de obra) | 0.937 | 612.02 | 573.46 |
| mo077 | h | Ajudante de construção. (mão de obra) | 1.274 | 357.82 | 455.86 |
| % | % | Custos directos complementares | 2 % | 2763.53 | 55.27 |
|  |  | Custos directos |  |  | 2818.80 |
