# Formação de pendentes em coberturas inclinadas

- Propriedade do ficheiro: CYPE INGENIEROS, S.A.
- Formato: FIEBDC-3/2002
- Âmbito geográfico: Angola
- Moeda: AOA
- Custos indirectos: 3.00 %
- IVA: 18.00 %

**QTY040** m² Formação de pendentes em coberturas inclinadas, com muretes de tijolo cerâmico furado de 30x20x9 cm assente com argamassa de cimento, confeccionada em obra, dosificação 1:6, dispostos cada 80 cm e com 100 cm de altura média, rematados superiormente com mestras de argamassa de cimento, confeccionada em obra, dosificação 1:6.
Formação de pendentes em coberturas inclinadas, com muretes de tijolo cerâmico furado de 30x20x9 cm assente com argamassa de cimento, confeccionada em obra, dosificação 1:6, dispostos cada 80 cm e com 100 cm de altura média, rematados superiormente com mestras de argamassa de cimento, confeccionada em obra, dosificação 1:6. Incluindo p/p de limpeza e preparação da superfície suporte, marcação das pendentes e traçado dos rincões, larozes e juntas, resolução de encontros da vertente com paramentos verticais e enchimento de juntas com poliestireno expandido de 2 cm de espessura, aberturas de ventilação, execução dos muretes, remate com a mestra superior e fita de papel.
Inclui: Limpeza e preparação da superfície suporte. Marcação das pendentes e traçado de rincões, larozes e juntas. Execução dos muretes. Aplicação de mestras no remate dos muretes para receber o painel. Colocação das cintas de papel sobre os muretes.
Critério de medição de projecto: Superfície da cobertura medida em projecção horizontal, segundo documentação gráfica de Projecto.
Critério de medição de obra: Medir-se-á, em projecção horizontal, a superfície realmente executada segundo especificações de Projecto.

| Código | Un | Descrição | Rendimento | Preço | Importância |
|---|---|---|---|---|---|
| mt04lpt010c | Ud | Tijolo cerâmico furado duplo, para revestir, 30x20x9 cm, para utilização em alvenaria protegida (peça P), densidade 746 kg/m³, segundo NP EN 771-1. (material) | 16.000 | 17.50 | 280.00 |
| mt08aaa010a | m³ | Água. (material) | 0.006 | 213.08 | 1.28 |
| mt01arg005a | t | Areia de pedreira, para argamassa preparada em obra. (material) | 0.012 | 2242.28 | 26.91 |
| mt08cem000l | kg | Cimento cinzento em sacos. (material) | 1.807 | 14.21 | 25.68 |
| mt13blw200 | m² | Papel kraft. (material) | 0.124 | 89.67 | 11.12 |
| mq06hor010 | h | Betoneira. (equipamento) | 0.006 | 223.43 | 1.34 |
| mo020 | h | Oficial de 1ª construção. (mão de obra) | 1.073 | 612.02 | 656.70 |
| mo077 | h | Ajudante de construção. (mão de obra) | 1.158 | 357.82 | 414.36 |
| % | % | Custos directos complementares | 2 % | 1417.39 | 28.35 |
|  |  | Custos directos |  |  | 1445.74 |
