# Tabuleiro cerâmico em cobertura inclinada

- Propriedade do ficheiro: CYPE INGENIEROS, S.A.
- Formato: FIEBDC-3/2002
- Âmbito geográfico: Angola
- Moeda: AOA
- Custos indirectos: 3.00 %
- IVA: 18.00 %

**QTY050** m² Tabuleiro cerâmico em cobertura inclinada, formado por peças cerâmicas com ligação macho-fêmea, para revestir, 50x20x3 cm, apoiadas a seco sobre uma fita de papel disposta sobre as mestras dos muretes (não incluídos neste preço).
Formação de tabuleiro cerâmico em cobertura inclinada, através da disposição de peças cerâmicas com ligação macho-fêmea, para revestir, 50x20x3 cm, apoiadas a seco sobre uma fita de papel disposta sobre as mestras dos muretes (não incluídas neste preço). Incluindo p/p de marcação e corte das peças, enchimento das juntas com argamassa de cimento, confeccionada em obra, dosificação 1:8 entre as peças dos tramos contíguos e tratamento de encontros com paramentos verticais.
Inclui: Marcação. Corte das peças. Colocação das peças cerâmicas que formam o tabuleiro.
Critério de medição de projecto: Superfície da vertente medida em verdadeira magnitude, segundo documentação gráfica de Projecto.
Critério de medição de obra: Medir-se-á, em verdadeira magnitude, a superfície realmente executada segundo especificações de Projecto.

| Código | Un | Descrição | Rendimento | Preço | Importância |
|---|---|---|---|---|---|
| mt04lcg020a | Ud | Painel cerâmico furado com ligação macho-fêmea, para revestir, 50x20x3 cm. (material) | 10.000 | 40.27 | 402.70 |
| mt08aaa010a | m³ | Água. (material) | 0.006 | 211.49 | 1.27 |
| mt01arg005a | t | Areia de pedreira, para argamassa preparada em obra. (material) | 0.002 | 2228.73 | 4.46 |
| mt08cem000l | kg | Cimento cinzento em sacos. (material) | 0.240 | 14.10 | 3.38 |
| mq06hor010 | h | Betoneira. (equipamento) | 0.012 | 186.74 | 2.24 |
| mo020 | h | Oficial de 1ª construção. (mão de obra) | 0.907 | 580.76 | 526.75 |
| mo077 | h | Ajudante de construção. (mão de obra) | 0.921 | 336.74 | 310.14 |
| % | % | Custos directos complementares | 2 % | 1250.94 | 25.02 |
|  |  | Custos directos |  |  | 1275.96 |
