# Tabuleiro cerâmico em cobertura inclinada

- Propriedade do ficheiro: CYPE INGENIEROS, S.A.
- Formato: FIEBDC-3/2002
- Âmbito geográfico: Angola
- Moeda: AOA
- Custos indirectos: 3.00 %
- IVA: 18.00 %

**QTY050** m² Tabuleiro cerâmico em cobertura inclinada, formado por peças cerâmicas com ligação macho-fêmea, para revestir, 50x20x3 cm, apoiadas a seco sobre uma fita de papel disposta sobre as mestras dos muretes (não incluídos neste preço), com uma camada de regularização de argamassa de cimento, confeccionada em obra, dosificação 1:6, de 2 cm de espessura e acabamento afagado.
Formação de tabuleiro cerâmico em cobertura inclinada, através da disposição de peças cerâmicas com ligação macho-fêmea, para revestir, 50x20x3 cm, apoiadas a seco sobre uma fita de papel disposta sobre as mestras dos muretes (não incluídas neste preço), com uma camada de regularização de argamassa de cimento, confeccionada em obra, dosificação 1:6, de 2 cm de espessura e acabamento afagado. Incluindo p/p de marcação e corte das peças, enchimento das juntas com argamassa de cimento, confeccionada em obra, dosificação 1:8 entre as peças dos tramos contíguos e tratamento de encontros com paramentos verticais.
Inclui: Marcação. Corte das peças. Colocação das peças cerâmicas que formam o tabuleiro. Descarga, espalhamento e nivelamento com réguas da camada de argamassa de regularização.
Critério de medição de projecto: Superfície da vertente medida em verdadeira magnitude, segundo documentação gráfica de Projecto.
Critério de medição de obra: Medir-se-á, em verdadeira magnitude, a superfície realmente executada segundo especificações de Projecto.

| Código | Un | Descrição | Rendimento | Preço | Importância |
|---|---|---|---|---|---|
| mt04lcg020a | Ud | Painel cerâmico furado com ligação macho-fêmea, para revestir, 50x20x3 cm. (material) | 10.000 | 40.27 | 402.70 |
| mt08aaa010a | m³ | Água. (material) | 0.012 | 211.49 | 2.54 |
| mt01arg005a | t | Areia de pedreira, para argamassa preparada em obra. (material) | 0.035 | 2228.73 | 78.01 |
| mt08cem000l | kg | Cimento cinzento em sacos. (material) | 5.240 | 14.10 | 73.88 |
| mq06hor010 | h | Betoneira. (equipamento) | 0.022 | 186.74 | 4.11 |
| mo020 | h | Oficial de 1ª construção. (mão de obra) | 0.981 | 580.76 | 569.73 |
| mo077 | h | Ajudante de construção. (mão de obra) | 1.214 | 336.74 | 408.80 |
| % | % | Custos directos complementares | 2 % | 1539.77 | 30.80 |
|  |  | Custos directos |  |  | 1570.57 |
